# Parking pour vélos, en acier

- Propriété du fichier: CYPE INGENIEROS, S.A.
- Format: FIEBDC-3/2002
- Zone géographique: République du Congo
- Devise: XAF
- Coûts indirects: 3.00 %
- Frais généraux: 13.00 %
- Bénéfice: 6.00 %
- TVA: 18.00 %

## M Mobilier urbain

### MS Potelets et parkings pour vélos

#### MSV Parkings pour vélos

**MSV050** U Parking pour vélos, en acier.
Parking pour 2 vélos, constitué de structure de tube en acier zingué bichromé de 48 mm de diamètre et 2 mm d'épaisseur, de 0,75x0,75 m, avec rondelle d'arrêt inférieur, fixé à une surface support avec éléments d'ancrage.
Critère d'évaluation économique: Le prix ne comprend pas la surface support.
Inclut: Implantation. Montage. Suppression et nettoyage du matériau excédant.
Critère pour le métré: Nombre d'unités prévues, selon documentation graphique du Projet.
Critère pour le mémoire: On mesurera le nombre d'unités réellement exécutées selon les spécifications du Projet.

| Code | U | Désignation | Quantité | Prix | Montant |
|---|---|---|---|---|---|
| mt50spl105b | U | Fixation composée d'une cheville chimique, d'une rondelle et d'une vis en acier. (matériau) | 4.000 | 5095.20 | 20380.80 |
| mt52apb010a | U | Parking pour 2 vélos, constitué de structure de tube en acier zingué bichromé de 48 mm de diamètre et 2 mm d'épaisseur, de 0,75x0,75 m, avec rondelle d'arrêt inférieur, y compris éléments de fixation. (matériau) | 1.000 | 100699.69 | 100699.69 |
| mo041 | h | Compagnon professionnel III/CP2 VRD espaces publics. (main-d'œuvre) | 0.383 | 2380.68 | 911.80 |
| mo087 | h | Ouvrier professionnel II/OP VRD espaces publics. (main-d'œuvre) | 0.383 | 1526.36 | 584.60 |
| % | % | Frais de chantier des unités d'ouvrage | 2 % | 122576.89 | 2451.54 |
|  |  | Coûts directs |  |  | 125028.43 |
