# Parking pour 3 vélos, constitué de structure de tube en acier zingué bichromé de 40 mm de diamètre et 2 mm d'épaisseur, de 1,00x0,75 m, fixé à une surface support (non comprise dans ce prix)

- Propriété du fichier: CYPE INGENIEROS, S.A.
- Format: FIEBDC-3/2002
- Zone géographique: République du Congo
- Devise: XAF
- Coûts indirects: 3.00 %
- Frais généraux: 13.00 %
- Bénéfice: 6.00 %
- TVA: 18.00 %

## M Mobilier urbain

### MS Potelets et parkings pour vélos

#### MSV Parkings pour vélos

**MSV050** U Parking pour 3 vélos, constitué de structure de tube en acier zingué bichromé de 40 mm de diamètre et 2 mm d'épaisseur, de 1,00x0,75 m, fixé à une surface support (non comprise dans ce prix).
Parking pour 3 vélos, constitué de structure de tube en acier zingué bichromé de 40 mm de diamètre et 2 mm d'épaisseur, de 1,00x0,75 m, avec rondelle d'arrêt inférieur, fixé à une surface support (non comprise dans ce prix). Comprend l'implantation, les éléments d'ancrage et la suppression et le nettoyage du matériau excédant.
Inclut: Implantation. Montage. Suppression et nettoyage du matériau excédant.
Critère de métré de projet: Nombre d'unités prévues, selon documentation graphique du Projet.
Critère de mesure de l'ouvrage: On mesurera le nombre d'unités réellement exécutées selon les spécifications du Projet.

| Code | U | Désignation | Quantité | Prix | Montant |
|---|---|---|---|---|---|
| mt50spl105b | U | Fixation composée d'une cheville chimique, d'une rondelle et d'une vis en acier. (matériau) | 8.000 | 3382.65 | 27061.20 |
| mt52apb010f | U | Parking pour 3 vélos, constitué de structure de tube en acier zingué bichromé de 40 mm de diamètre et 2 mm d'épaisseur, de 1,00x0,75 m, avec rondelle d'arrêt inférieur, y compris éléments de fixation. (matériau) | 1.000 | 140944.01 | 140944.01 |
| mo041 | h | Compagnon professionnel III/CP2 VRD espaces publics. (main-d'œuvre) | 0.806 | 1424.42 | 1148.08 |
| mo087 | h | Ouvrier professionnel II/OP VRD espaces publics. (main-d'œuvre) | 0.806 | 908.13 | 731.95 |
| % | % | Frais de chantier des unités d'ouvrage | 2 % | 169885.24 | 3397.70 |
|  |  | Coûts directs |  |  | 173282.94 |
