# Parking pour vélos en mousse de polyuréthane modèle Key "SANTA & COLE", couleur grise anthracite, fixé à une surface support (non comprise dans ce prix)

- Propriété du fichier: CYPE INGENIEROS, S.A.
- Format: FIEBDC-3/2002
- Zone géographique: République du Congo
- Devise: XAF
- Coûts indirects: 3.00 %
- Frais généraux: 13.00 %
- Bénéfice: 6.00 %
- TVA: 18.00 %

**MSV030** U Parking pour vélos en mousse de polyuréthane modèle Key "SANTA & COLE", couleur grise anthracite, fixé à une surface support (non comprise dans ce prix).
Parking pour vélos modèle Key "SANTA & COLE", pour 2 vélos, avec corps en mousse de polyuréthane couleur grise anthracite, structure intérieure de profilés en acier et base en fonte d'aluminium peinte de couleur grise, fixé à une surface support (non comprise dans ce prix). Comprend l'implantation, les éléments d'ancrage et la suppression et le nettoyage du matériau excédant.
Inclut: Implantation. Montage. Suppression et nettoyage du matériau excédant.
Critère de métré de projet: Nombre d'unités prévues, selon documentation graphique du Projet.
Critère de mesure de l'ouvrage: On mesurera le nombre d'unités réellement exécutées selon les spécifications du Projet.

| Code | U | Désignation | Quantité | Prix | Montant |
|---|---|---|---|---|---|
| mt52asc040b | U | Parking pour vélos modèle Key "SANTA & COLE", pour 2 vélos, avec corps en mousse de polyuréthane couleur grise anthracite, structure intérieure de profilés en acier et base en fonte d'aluminium peinte de couleur grise, y compris les boulons d'ancrage. (matériau) | 1.000 | 175112.25 | 175112.25 |
| mt09reh330 | kg | Mortier de résine époxy avec sable de silice, à durcissement rapide, pour remplissage des ancrages. (matériau) | 0.200 | 3411.13 | 682.23 |
| mo041 | h | Compagnon professionnel III/CP2 VRD espaces publics. (main-d'œuvre) | 0.403 | 1424.42 | 574.04 |
| mo087 | h | Ouvrier professionnel II/OP VRD espaces publics. (main-d'œuvre) | 0.403 | 908.13 | 365.98 |
| % | % | Frais de chantier des unités d'ouvrage | 2 % | 176734.50 | 3534.69 |
|  |  | Coûts directs |  |  | 180269.19 |
