# Revêtement de sol continu drainant, à base de résine époxy

- Propriété du fichier: CYPE Ingenieros S.A.
- Format: FIEBDC-3/2016
- Logiciel: Générateur de prix de la construction. CYPE Ingenieros, S.A.
- Date: 10/04/2024
- Zone géographique: République du Congo
- Devise: XAF
- Coûts indirects: 3 %
- Frais généraux: 13 %
- Bénéfice: 6 %
- TVA: 18 %

## V Voiries

### VP Revêtement de sols extérieurs

#### VPD Drainants

**VPD010** m² Revêtement de sol continu drainant, à base de résine époxy.
Revêtement de sol continu drainant constitué d'une couche de mortier réalisé "in situ" à base de résine époxy bicomposant et granulats de 6 à 10 mm de diamètre, de 20 mm d'épaisseur, pour trafic piéton, avec une résistance à la flexotraction de 3 N/mm², une résistance à compression de 6 N/mm² et une capacité drainante de 800 l/(m²·min), résistance au glissement supérieur à 45.
Critère d'évaluation économique: Le prix ne comprend pas la base support.
Inclut: Réalisation de la base. Préparation de la surface d'appui. Implantation des joints de construction et de dilatation. Application des niveaux à l'aide de guides en béton ou de règles. Arrosage de la surface de base. Réalisation des joints de construction et des joints périphériques de dilatation. Connexion et ancrage des réseaux d'installations prévues. Coulage, extension et vibrage du mortier. Séchage du mortier. Implantation des joints de retrait. Découpe du revêtement. Nettoyage final des joints de retrait.
Critère pour le métré: Surface mesurée selon documentation graphique du Projet.
Critère pour le mémoire: On mesurera la surface réellement exécutée selon les spécifications du Projet.

| Code | U | Désignation | Quantité | Prix | Montant |
|---|---|---|---|---|---|
| mt47pcd020a | kg | Résine époxy bicomposant. (matériau) | 1 | 62546.39 | 62546.390 |
| mt01arg120a | kg | Granulats de 6 à 10 mm de diamètre. (matériau) | 30 | 27.11 | 813.300 |
| mq06vib020 | h | Règle vibrante de 3 m. (matériel) | 0.092 | 2602.95 | 239.471 |
| mq06cor020 | h | Équipement pour découpage de joints dans les dallages en béton. (matériel) | 0.09 | 5295.08 | 476.557 |
| mo041 | h | Compagnon professionnel III/CP2 VRD espaces publics. (main-d'œuvre) | 0.639 | 2380.68 | 1521.255 |
| mo087 | h | Ouvrier professionnel II/OP VRD espaces publics. (main-d'œuvre) | 0.639 | 1526.36 | 975.344 |
| % | % | Frais de chantier des unités d'ouvrage | 2 % | 66572.317 | 1331.446 |
|  |  | Coûts directs |  |  | 67903.763 |

Déchets:
- pose: mt47pcd020a Résine époxy bicomposant; facteur de déchet 0.03

## Ressources

**mt47pcd020a** kg Résine époxy bicomposant
Données techniques: Coût énergétique 86.761 MJ; Émission de CO2 3.294 kg; Code CED 17 09 04; Masse de l'élément 1 kg; Volume 0.000667 m3
Déchets:
- emballage: re170203 Plastique. (composant de déchet); quantité 0.003 kg; Code CED 17 02 03; Masse de l'élément 1 kg; Volume 0.001667 m3
