# Réservoir de stockage des eaux usées

- Propriété du fichier: CYPE INGENIEROS, S.A.
- Format: FIEBDC-3/2002
- Zone géographique: République du Congo
- Devise: XAF
- Coûts indirects: 3.00 %
- Frais généraux: 13.00 %
- Bénéfice: 6.00 %
- TVA: 18.00 %

## A VRD et aménagements extérieurs

### AA Assainissement

#### AAV Traitement des eaux usées: cuves de stockage

**AAV010** U Réservoir de stockage des eaux usées.
Réservoir de stockage des eaux usées en polyéthylène haute densité (PEHD/HDPE), de 1500 litres, avec bouche d'entrée de 110 mm de diamètre et bouche de sortie de 200 mm de diamètre avec couvercle.
Inclut: Implantation. Mise en place. Connexion et contrôle de son bon fonctionnement.
Critère pour le métré: Nombre d'unités prévues, selon documentation graphique du Projet.
Critère pour le mémoire: On mesurera le nombre d'unités réellement exécutées selon les spécifications du Projet.

| Code | U | Désignation | Quantité | Prix | Montant |
|---|---|---|---|---|---|
| mt46fdg010a | U | Réservoir de stockage des eaux usées en polyéthylène haute densité (PEHD/HDPE), de 1500 litres, avec bouche d'entrée de 110 mm de diamètre et bouche de sortie de 200 mm de diamètre avec couvercle. (matériau) | 1.000 | 1413338.12 | 1413338.12 |
| mo008 | h | Compagnon professionnel III/CP2 plombier. (main-d'œuvre) | 2.340 | 2446.30 | 5724.34 |
| mo107 | h | Ouvrier professionnel II/OP plombier. (main-d'œuvre) | 2.340 | 1523.45 | 3564.87 |
| % | % | Frais de chantier des unités d'ouvrage | 2 % | 1422627.33 | 28452.55 |
|  |  | Coûts directs |  |  | 1451079.88 |
