# Barrière acoustique avec des panneaux métalliques de sectorisation

- Propriété du fichier: CYPE INGENIEROS, S.A.
- Format: FIEBDC-3/2002
- Zone géographique: République du Congo
- Devise: XAF
- Coûts indirects: 3.00 %
- Frais généraux: 13.00 %
- Bénéfice: 6.00 %
- TVA: 18.00 %

## A VRD et aménagements extérieurs

### AL Clôtures et divisions

#### ALB Barrières acoustiques

**ALB010** m² Barrière acoustique avec des panneaux métalliques de sectorisation.
Barrière acoustique de 3 m de hauteur, 3 m d'espacement des poteaux, prévue pour supporter jusqu'à 240 kg/m² de surcharge maximale due à l'action du vent, réalisée avec panneaux à rainure et languette de sectorisation en acier galvanisé, de 80 mm d'épaisseur et 1150 mm de largeur, constitués de côté extérieur en tôle micro-nervurée finition prélaqué, RC3 et RUV2, selon NF EN 10169, de 0,5 mm d'épaisseur, âme isolante de laine de roche de densité moyenne 120 kg/m³ et côté intérieur en tôle nervurée finition prélaqué, de 0,5 mm d'épaisseur, avec perforations, Euroclasse A2-s1, d0 de réaction au feu selon NF EN 13501-1, installés par emboîtement et glissement sur des profilés laminés verticaux, soudés aux plaques d'ancrage avec des boulons, fixés aux semelles de fondation.
Critère d'évaluation économique: Le prix ne comprend la fondation, les poteaux ni les finitions.
Inclut: Installation des panneaux par emboîtement et glissement sur les poteaux déjà nivelés.
Critère pour le métré: Surface mesurée en projection verticale, selon documentation graphique du Projet.
Critère pour le mémoire: On mesurera, en projection verticale, la surface réellement exécutée selon les spécifications du Projet.

| Code | U | Désignation | Quantité | Prix | Montant |
|---|---|---|---|---|---|
| mt12ppa030d | m² | Panneau à rainure et languette de sectorisation en acier galvanisé, de 80 mm d'épaisseur et 1150 mm de largeur, constitué de côté extérieur en tôle micro-nervurée finition prélaqué, RC3 et RUV2, selon NF EN 10169, de 0,5 mm d'épaisseur, âme isolante de laine de roche de densité moyenne 120 kg/m³ et côté intérieur en tôle nervurée finition prélaqué, de 0,5 mm d'épaisseur, avec perforations, Euroclasse A2-s1, d0 de réaction au feu selon NF EN 13501-1, catégorie A4, selon NF EN 1793-1, catégorie B3, selon NF EN 1793-2. (matériau) | 1.000 | 39635.13 | 39635.13 |
| mo041 | h | Compagnon professionnel III/CP2 VRD espaces publics. (main-d'œuvre) | 0.134 | 2380.68 | 319.01 |
| mo087 | h | Ouvrier professionnel II/OP VRD espaces publics. (main-d'œuvre) | 0.134 | 1526.36 | 204.53 |
| % | % | Frais de chantier des unités d'ouvrage | 2 % | 40158.67 | 803.17 |
|  |  | Coûts directs |  |  | 40961.84 |
