# Transport des terres avec dumper des produits provenant de l'excavation de tout type de terrain sur le site

- Propriété du fichier: CYPE INGENIEROS, S.A.
- Format: FIEBDC-3/2002
- Zone géographique: République du Congo
- Devise: XAF
- Coûts indirects: 3.00 %
- Frais généraux: 13.00 %
- Bénéfice: 6.00 %
- TVA: 18.00 %

## A VRD et aménagements extérieurs

### AT Terrassement

#### ATT Transport des terres

**ATT010** m³ Transport des terres avec dumper des produits provenant de l'excavation de tout type de terrain sur le site.
Transport des terres avec dumper des produits provenant de l'excavation de tout type de terrain sur le site.
Inclut: Transport des terres à l'intérieur du chantier.
Critère de métré de projet: Volume mesuré sur les sections théoriques des excavations, chacune d'elles étant augmentée par le coefficient de foisonnement correspondant, selon le type de terrain considéré.
Critère de mesure de l'ouvrage: On mesurera, y compris le foisonnement, le volume de terres réellement transporté selon les spécifications du Projet.
Critère d'évaluation économique: Le prix comprend le temps d'attente sur chantier pendant les opérations de charge, le trajet aller, le déchargement et le trajet retour, mais il ne comprend pas la charge sur site.

| Code | U | Désignation | Quantité | Prix | Montant |
|---|---|---|---|---|---|
| mq04dua020a | h | Dumper à décharge frontale de 1,5 t de charge utile. (matériel) | 0.394 | 2321.10 | 914.51 |
| % | % | Frais de chantier des unités d'ouvrage | 2 % | 914.51 | 18.29 |
|  |  | Coûts directs |  |  | 932.80 |
