# Store enroulable

- Propriété du fichier: CYPE INGENIEROS, S.A.
- Format: FIEBDC-3/2002
- Zone géographique: République du Congo
- Coûts indirects: 3.00 %
- Frais généraux: 13.00 %
- Bénéfice: 6.00 %
- TVA: 18.00 %

## E Enveloppe et finition extérieure

### EF Fermetures et protections solaires

#### EFS Stores

**EFS040** U Store enroulable, de 1000 mm de largeur et 1200 mm de hauteur, avec tissu ignifuge ajouré, de fibre de verre sans PVC ni halogènes, actionnement manuel avec chaînette en PVC du côté droit; fixé sur la paroi avec des ancrages mécaniques.
Fourniture et mise en place de store enroulable, de 1000 mm de largeur et 1200 mm de hauteur, avec tissu ignifuge ajouré, de fibre de verre sans PVC ni halogènes, avec la face extérieure de couleur gris foncé et la face intérieure de couleur gris foncé, actionnement manuel avec chaînette en PVC pour manoeuvre de levage, du côté droit; fixé sur la paroi avec des ancrages mécaniques. Comprend les ferrures et les accessoires. Totalement installé et ajusté.
Inclut: Implantation. Ancrage au parement des élément de fixation. Montage du store enroulable. Montage des accessoires de l'actionnement.
Critère de métré de projet: Nombre d'unités prévues, selon documentation graphique du Projet.
Critère de mesure de l'ouvrage: On mesurera le nombre d'unités réellement exécutées selon les spécifications du Projet.

| Code | U | Désignation | Quantité | Prix | Montant |
|---|---|---|---|---|---|
| mt44stm010acaaih | m² | Store enroulable, de 1000 mm de largeur et 1200 mm de hauteur, avec tissu ignifuge ajouré, de fibre de verre sans PVC ni halogènes, avec la face extérieure de couleur gris foncé et la face intérieure de couleur gris foncé, comprend les ancrages mécaniques pour la fixation au support. (matériau) | 1.000 | 167.29 | 167.29 |
| mt44stm020a | U | Kit pour l'actionnement de store enroulable avec chaînette en PVC pour manoeuvre de levage, du côté droit. (matériau) | 1.000 | 12.77 | 12.77 |
| op00tal010 |  | Perceuse. | 1.000 | 0.00 | 0.00 |
| mo011 | h | Compagnon professionnel III/CP2 monteur. (main-d'œuvre) | 0.694 | 1.82 | 1.26 |
| mo080 | h | Ouvrier professionnel II/OP monteur. (main-d'œuvre) | 1.041 | 1.11 | 1.16 |
| % | % | Coûts directs complémentaires | 2 % | 182.48 | 3.65 |
|  |  | Coûts directs |  |  | 186.13 |
