# Couche principale d'une façade ventilée à ossature autoportante, avec contrecloison. Système Aquapanel Outdoor "KNAUF"

- Propriété du fichier: CYPE INGENIEROS, S.A.
- Format: FIEBDC-3/2002
- Zone géographique: République du Congo
- Devise: XAF
- Coûts indirects: 3.00 %
- Frais généraux: 13.00 %
- Bénéfice: 6.00 %
- TVA: 18.00 %

## E Enveloppe et finition extérieure

### EL Façades légères

#### ELB Systèmes de bardage constituant la paroi

**ELB030** m² Couche principale d'une façade ventilée à ossature autoportante, avec contrecloison. Système Aquapanel Outdoor "KNAUF".
Couche principale d'une façade ventilée à ossature autoportante, avec contrecloison. Système Aquapanel Outdoor WM311C.es "KNAUF" avec DAU nº 09/052 F, constitué de: STRUCTURE EXTÉRIEURE: structure métallique en acier Z4 (Z450) galvanisé spécial de rails de 100/40/0,7 mm GRC 0,70 et de montants de 100/50/1 mm GRC 1 avec une modulation de 400 mm et disposition normale "N"; ISOLATION EXTÉRIEURE: panneau rigide en laine minérale, selon NF EN 13162, non revêtu à double densité, de 90 mm d'épaisseur, résistance thermique 2,6 m²K/W, conductivité thermique 0,034 W/(mK), mis en place entre les montants de l'ossature porteuse; PLAQUE EXTÉRIEURE: plaque en ciment Portland Aquapanel Outdoor "KNAUF" de 12,5x1200x2400 mm, revêtue d'une couche en fibre de verre imprégnée des deux côtés; STRUCTURE INTÉRIEURE: structure métallique en acier galvanisé de rails de 48/30 et de montants de 48/35 avec une modulation de 400 mm et disposition normale "N"; ISOLATION INTÉRIEURE: panneau semi-rigide en laine minérale, selon NF EN 13162, de 40 mm d'épaisseur, résistance thermique 1,2 m²K/W, conductivité thermique 0,033 W/(mK), mis en place entre les montants de l'ossature porteuse; PLAQUES INTÉRIEURES: deux plaques de plâtre (une plaque Standard (A) de 12,5 mm d'épaisseur et une plaque Standard + Aluminium (BV) de 15 mm d'épaisseur); IMPERMÉABILISATION: écran hautement perméable à la vapeur d'eau, imperméable à l'eau de pluie, Tyvek StuccoWrap, fixé sur les montants de la structure métallique par la face extérieure; REVÊTEMENT EXTÉRIEUR: couche de base de mortier Aquapanel Outdoor armé avec maille en fibre de verre Aquapanel Outdoor et couche de finition de mortier GRC finition en pierre, sur impression Fondo Pétreo GRC. Comprend la bande acoustique, la visserie pour la fixation des plaques, les fixations pour l'ancrage des profilés, le mortier adhésif Perlfix, pour le scellement de rencontres périmétriques, la pâte Jointfiller 24H "KNAUF" et la bande "KNAUF", pour le traitement des joints entre plaques intérieures, le mortier Aquapanel Outdoor "KNAUF" et la bande Aquapanel "KNAUF", pour le traitement des joints entre plaques extérieures, le profilé en PVC avec maille en fibre de verre anti-alcalin, "KNAUF", pour arrêt en liteau, et le ruban adhésif double face pour la fixation de l'écran hautement perméable à la vapeur d'eau.
Critère d'évaluation économique: Le prix comprend la résolution des baies de façade.
Inclut: Implantation de la structure métallique sur le sol et le plafond. Nivellement et nettoyage de la base. Mise en place de la bande acoustique. Fixation de la structure métallique extérieure. Découpage et préparation de l'isolant à placer entre les montants. Passage des installations. Mise en place de l'isolant extérieur. Fixation de la structure métallique intérieure. Mise en place de l'isolant intérieur. Mise en place et vissage à la structure des plaques intérieures. Traitement des joints entre plaques intérieures. Mise en place, aplomb et nivellement des cadres. Mise en place de l'imperméabilisation. Mise en place et boulonnage sur la structure des plaques extérieures. Traitement des joints entre plaques extérieures. Réalisation de tous les travaux nécessaires pour la résolution des ouvertures. Mise en place du profilé d'arrêt en linteau. Extension de la couche de mortier base et mise en place de la maille. Application de la couche d'impression. Application de la couche de mortier. Résolution des points singuliers.
Critère pour le métré: Surface mesurée selon documentation graphique du Projet, sans dupliquer les coins ni les rencontres, en déduisant les ouvertures de surface supérieure à 3 m².
Critère pour le mémoire: On mesurera la surface réellement exécutée selon les spécifications du Projet, sans dupliquer les coins ni les rencontres, en déduisant les ouvertures de surface supérieure à 3 m².

| Code | U | Désignation | Quantité | Prix | Montant |
|---|---|---|---|---|---|
| mt12pck020d | m | Bande acoustique de dilatation, autoadhésive, en mousse de polyuréthane à cellules fermées "KNAUF", de 3,2 mm d'épaisseur et 95 mm de largeur, résistance thermique 0,10 m²K/W, conductivité thermique 0,032 W/(mK). (matériau) | 1.200 | 389.31 | 467.17 |
| mt12pak020c | m | Rail 100/40/0,7 mm GRC 0,7 "KNAUF" en acier Z4 (Z450) galvanisé spécial, pour système Aquapanel Outdoor. Selon NF DTU 25.41 P1-2 et NF EN 14195. (matériau) | 0.700 | 3308.41 | 2315.89 |
| mt12pak030ib | m | Montant 100/50/1 mm GRC 1 "KNAUF" en acier Z4 (Z450) galvanisé spécial, pour système Aquapanel Outdoor. Selon NF DTU 25.41 P1-2 et NF EN 14195. (matériau) | 2.750 | 5334.48 | 14669.82 |
| mt16lra020ahm | m² | Panneau rigide en laine minérale, selon NF EN 13162, non revêtu à double densité, de 90 mm d'épaisseur, résistance thermique 2,6 m²K/W, conductivité thermique 0,034 W/(mK), imperméable à l'eau de pluie, Euroclasse A1 de réaction au feu selon NF EN 13501-1, capacité d'absorption d'eau à court terme <=1 kg/m² et coefficient de résistance à la diffusion de la vapeur d'eau 1,3. (matériau) | 1.050 | 24230.35 | 25441.87 |
| mt15mkv010 | m² | Écran hautement perméable à la vapeur d'eau imperméable à l'eau de pluie, en polyéthylène tissé non filé, Tyvek StuccoWrap "KNAUF", de 0,22 mm d'épaisseur et 82 g/m², de 0,03 m d'épaisseur de la couche d'air équivalente à la diffusion de la vapeur d'eau, selon NF EN 1931, étanchéité à l'eau classe W1 selon NF EN 1928, (Euroclasse E de réaction au feu, selon NF EN 13501-1), à placer dans des systèmes de façades et des bardages Aquapanel, fourni en rouleaux de 1,50x75 m, selon NF EN 13859-2. (matériau) | 1.100 | 3738.41 | 4112.25 |
| mt12pak010n | m² | Plaque en ciment Portland Aquapanel Outdoor "KNAUF" de 12,5x1200x2400 mm, revêtue d'une couche en fibre de verre imprégnée des deux côtés. (matériau) | 1.000 | 17072.06 | 17072.06 |
| mt12pak040v | U | Vis autoforeuse Aquapanel Maxi TB "KNAUF" 4,2x25. (matériau) | 20.000 | 11.43 | 228.60 |
| mt12psg220 | U | Fixation composée d'une cheville et d'une vis 5x27. (matériau) | 3.200 | 54.97 | 175.90 |
| mt12pck020b | m | Bande acoustique de dilatation, autoadhésive, en mousse de polyuréthane à cellules fermées "KNAUF", de 3,2 mm d'épaisseur et 50 mm de largeur, résistance thermique 0,10 m²K/W, conductivité thermique 0,032 W/(mK). (matériau) | 1.200 | 210.46 | 252.55 |
| mt12pfk020b | m | Rail 48/30 "KNAUF" en acier galvanisé, selon NF DTU 25.41 P1-2 et NF EN 14195. (matériau) | 0.700 | 1154.09 | 807.86 |
| mt12pfk010b | m | Montant 48/35 "KNAUF" en acier galvanisé, selon NF DTU 25.41 P1-2 et NF EN 14195. (matériau) | 2.750 | 1393.46 | 3832.02 |
| mt16lra020ebm | m² | Panneau semi-rigide en laine minérale, selon NF EN 13162, de 40 mm d'épaisseur, résistance thermique 1,2 m²K/W, conductivité thermique 0,033 W/(mK), Euroclasse A1 de réaction au feu selon NF EN 13501-1, capacité d'absorption d'eau à court terme <=1 kg/m² et coefficient de résistance à la diffusion de la vapeur d'eau 1,3. (matériau) | 1.050 | 8847.98 | 9290.38 |
| mt12ppk010aa | m² | Plaque de plâtre A / NF EN 520 - 1200 / longueur / 12,5 / à bords longitudinaux amincis, Standard "KNAUF"; Euroclasse A2-s1, d0 de réaction au feu, selon NF EN 13501-1. (matériau) | 1.000 | 3530.68 | 3530.68 |
| mt12ppk010db | m² | Plaque de plâtre BV / NF EN 520 - 1200 / longueur / 15 / à bords longitudinaux amincis, Standard + Aluminium "KNAUF"; Euroclasse A2-s1, d0 de réaction au feu, selon NF EN 13501-1. (matériau) | 1.000 | 8360.78 | 8360.78 |
| mt12ptk010cc | U | Vis autoforeuse TN "KNAUF" 3,5x25. (matériau) | 9.000 | 8.04 | 72.36 |
| mt12ptk010cf | U | Vis autoforeuse TN "KNAUF" 3,5x45. (matériau) | 18.000 | 12.38 | 222.84 |
| mt12pik015d | kg | Mortier adhésif Perlfix "KNAUF", à prise rapide (30 minutes), Euroclasse A1 de réaction au feu, selon NF EN 13501-1, intervalle de température de travail de 5 à 30°C, pour application manuelle, selon NF EN 13963. (matériau) | 0.100 | 382.99 | 38.30 |
| mt12pik010e | kg | Pâte à joints Jointfiller 24H "KNAUF", Euroclasse A2-s1, d0 de réaction au feu, selon NF EN 13501-1, intervalle de température de travail de 5 à 30°C, pour application manuelle avec bande à joint, selon NF EN 13963. (matériau) | 0.500 | 794.57 | 397.29 |
| mt12pck010a | m | Bande microperforée en papier "KNAUF" de 50 mm de largeur, selon NF EN 13963. (matériau) | 1.600 | 38.12 | 60.99 |
| mt12pak060g | kg | Mortier de joints Aquapanel Outdoor "KNAUF", couleur grise. (matériau) | 0.600 | 1695.66 | 1017.40 |
| mt12pak050d | m | Bande de joints Aquapanel "KNAUF". (matériau) | 2.100 | 317.68 | 667.13 |
| mt12pak085d | l | Impression incolore au siloxane GRC "KNAUF". (matériau) | 0.200 | 2884.38 | 576.88 |
| mt12pak090g | kg | Mortier Aquapanel Outdoor "KNAUF", couleur blanche. (matériau) | 2.500 | 1117.16 | 2792.90 |
| mt12pak100g | m² | Maille en fibre de verre Aquapanel Outdoor "KNAUF", couleur blanche. (matériau) | 1.100 | 1377.90 | 1515.69 |
| mt12pak120 | kg | Impression à base de copolymères acryliques modifiés Fondo Pétreo GRC "KNAUF", couleur à choisir, pour mortier de finition en pierre. (matériau) | 0.140 | 2725.37 | 381.55 |
| mt12pak130 | kg | Mortier GRC "KNAUF", à base de copolymères acryliques modifiés avec du siloxane, finition en pierre, couleur à choisir. (matériau) | 0.400 | 3029.37 | 1211.75 |
| mt28fvk030 | m | Profilé en PVC avec maille en fibre de verre anti-alcalin, "KNAUF", pour arrêt en liteau, fourni en barres de 2,5 m de longueur. (matériau) | 0.170 | 709.55 | 120.62 |
| mt15pdw100a | m | Ruban adhésif double face, avec adhésif acrylique, de 50 mm de largeur, avec résistance aux rayons UV, intervalle de température de travail de -20 à 100°C, fournie en rouleaux de 50 m de longueur. (matériau) | 1.100 | 928.42 | 1021.26 |
| op00ato010 |  | Tournevis. | 1.000 | 0.00 | 0.00 |
| mo052 | h | Compagnon professionnel III/CP2 poseur de systèmes de façades préfabriqués. (main-d'œuvre) | 0.863 | 2446.30 | 2111.16 |
| mo099 | h | Ouvrier professionnel II/OP poseur de systèmes de façades préfabriqués. (main-d'œuvre) | 0.863 | 1526.36 | 1317.25 |
| % | % | Frais de chantier des unités d'ouvrage | 2 % | 104083.20 | 2081.66 |
|  |  | Coûts directs |  |  | 106164.86 |
