# Grille de défense en aluminium

- Propriété du fichier: CYPE INGENIEROS, S.A.
- Format: FIEBDC-3/2002
- Zone géographique: République du Congo
- Devise: XAF
- Coûts indirects: 3.00 %
- Frais généraux: 13.00 %
- Bénéfice: 6.00 %
- TVA: 18.00 %

## E Enveloppe et finition extérieure

### EM Menuiseries extérieures

#### EMH Grilles de défense

**EMH020** m² Grille de défense en aluminium.
Grille de défense en aluminium anodisé naturel composée de barreaux verticaux de 30x15 mm, avec 12 cm de séparation et fixés au châssis de 40x25 mm. Comprend les platines pour fixation par vissage dans des parois maçonnées avec chevilles en nylon et vis en acier. Élaboration en atelier et ajustement final sur chantier.
Inclut: Marquage des points de fixation du châssis. Présentation de la grille. Aplomb et nivellement. Résolution des unions du châssis aux parements. Montage des éléments complémentaires.
Critère pour le métré: Surface du vide à fermer, mesurée selon documentation graphique du Projet.
Critère pour le mémoire: On mesurera, avec les dimensions du vide, la surface réellement exécutée selon les spécifications du Projet.

| Code | U | Désignation | Quantité | Prix | Montant |
|---|---|---|---|---|---|
| mt25rej010a | m² | Grille de défense en aluminium anodisé naturel, formée de barreaux verticaux de 30x15 mm, tous les 12 cm, fixés au châssis de 40x25 mm. (matériau) | 1.000 | 66757.98 | 66757.98 |
| mt26aaa033a | U | Ancrage mécanique avec cheville en nylon et vis en acier galvanisé, à tête fraisée. (matériau) | 4.000 | 247.92 | 991.68 |
| op00ato010 |  | Tournevis. | 1.000 | 0.00 | 0.00 |
| op00amo010 |  | Rectifieuse ou scie radiale. | 1.000 | 0.00 | 0.00 |
| op00tal010 |  | Perceuse. | 1.000 | 0.00 | 0.00 |
| mo018 | h | Compagnon professionnel III/CP2 menuisier PVC et métal. (main-d'œuvre) | 0.335 | 2411.88 | 807.98 |
| mo059 | h | Ouvrier professionnel II/OP menuisier PVC et métal. (main-d'œuvre) | 0.268 | 1529.26 | 409.84 |
| % | % | Frais de chantier des unités d'ouvrage | 2 % | 68967.48 | 1379.35 |
|  |  | Coûts directs |  |  | 70346.83 |
