# Revêtement des parements extérieurs de béton avec du mortier monocouche hydrophobe de réseau tridimensionnel

- Propriété du fichier: CYPE INGENIEROS, S.A.
- Format: FIEBDC-3/2002
- Zone géographique: République du Congo
- Coûts indirects: 3.00 %
- Frais généraux: 13.00 %
- Bénéfice: 6.00 %
- TVA: 18.00 %

## E Enveloppe et finition extérieure

### EN Enduits et mortiers

#### ENM Enduits monocouches

**ENM050** m² Revêtement des parements extérieurs de béton avec du mortier monocouche hydrophobe de réseau tridimensionnel, pour l'imperméabilisation et la décoration des façades, finition grattée, couleur Marfil, épaisseur 12 mm, appliqué manuellement, armé et renforcé avec maille anti-alcalin dans les changements de matériaux et en rive de plancher, appliqué sur une couche de mortier pont d'adhérence, de 5 mm d'épaisseur, aux endroits de sa surface qui présentent des déficiences.
Réalisation sur les façades d'un revêtement continu de 12 mm d'épaisseur, imperméable à l'eau de pluie, avec du mortier monocouche hydrophobe de réseau tridimensionnel, pour l'imperméabilisation et la décoration des façades, finition grattée, couleur Marfil, composé de ciment et charges minérales, additif dans masse avec polymères. Appliqué manuellement sur une surface de béton, application préalable d'une couche de mortier pont d'adhérence, de 5 mm d'épaisseur, où sont appréciées les déficiences d'absorption ou de porosité (100% de la surface du parement). Comprend la préparation de la surface support, mise en place de maille de fibre de verre anti-alcalin pour le renfort des rencontres entre différents matériaux et en rive de plancher, sur 20% de la surface du parement, la réalisation des joints, les angles, les guides, les arêtes, les mouchettes, les jambages et les linteaux et les arrêts aux rencontres avec les parements, les revêtements ou les autres éléments reçus sur sa surface.
Inclut: Préparation de la surface support. Détails des plans de travail. Fini en arête et réalisation des joints. Application du mortier pont d'union entre le support et le mortier monocouche. Mise en place d'une maille pour armer le mortier. Préparation du mortier monocouche. Application du mortier monocouche. Réglage et lissage du revêtement. Finition superficielle. Révisions et nettoyage final.
Critère de métré de projet: Surface mesurée selon documentation graphique du Projet, en déduisant les ouvertures de surface supérieure à 3 m² et en incluant le développement des mouchettes.
Critère de mesure de l'ouvrage: On mesurera la surface réellement exécutée selon les spécifications du Projet, en déduisant les ouvertures de surface supérieure à 3 m² et en incluant le développement des mouchettes.

| Code | U | Désignation | Quantité | Prix | Montant |
|---|---|---|---|---|---|
| mt28pcs020a | kg | Mortier pont d'adhérence de 5 mm d'épaisseur, pour des mortiers monocouche sur des supports en béton lisse et en béton cellulaire. (matériau) | 7.500 | 0.34 | 2.55 |
| mt28mpl010a | kg | Mortier monocouche hydrophobe de réseau tridimensionnel, pour l'imperméabilisation et la décoration des façades, finition grattée, couleur Marfil, composé de ciment et charges minérales, additif dans masse avec polymères. Selon NF EN 998-1. (matériau) | 16.400 | 1.00 | 16.40 |
| mt28mon040a | m² | Maille de fibre de verre, anti-alcalin, de 10x10 mm de ouverture de maille, de 750 à 900 microns d'épaisseur et de 200 à 250 g/m² de masse superficielle, avec 25 kp/cm² de résistance à la traction, pour armer les mortiers monocouches. (matériau) | 0.210 | 3.11 | 0.65 |
| mt28mon030 | m | Profilé pour joints en PVC. (matériau) | 0.750 | 0.45 | 0.34 |
| mt28mon050 | m | Profilé en PVC rigide pour la réalisation d'arêtes dans les revêtements en mortier monocouche. (matériau) | 1.250 | 0.48 | 0.60 |
| op00tal020 |  | Malaxeur éléctrique. | 1.000 | 0.00 | 0.00 |
| mo039 | h | Compagnon professionnel III/CP2 enduiseur. (main-d'œuvre) | 0.570 | 1.66 | 0.95 |
| mo111 | h | Ouvrier d'exécution I/OE2 enduiseur. (main-d'œuvre) | 0.527 | 1.05 | 0.55 |
| % | % | Coûts directs complémentaires | 2 % | 22.04 | 0.44 |
|  |  | Coûts directs |  |  | 22.48 |
