# Isolation thermo-acoustique des chapes flottantes, avec de la fibre de coco

- Propriété du fichier: CYPE INGENIEROS, S.A.
- Format: FIEBDC-3/2002
- Zone géographique: République du Congo
- Devise: XAF
- Coûts indirects: 3.00 %
- Frais généraux: 13.00 %
- Bénéfice: 6.00 %
- TVA: 18.00 %

## F Aménagements et finitions

### FI Isolations intérieures

#### FIH Chapes flottantes

**FIH030** m² Isolation thermo-acoustique des chapes flottantes, avec de la fibre de coco.
Isolation thermo-acoustique des chapes flottantes, constituée de panneau rigide en fibre de coco, non revêtu, de 1250x650 mm et entre 10 et 13 mm d'épaisseur, 120 kg/m³ de densité, conductivité thermique 0,044 W/(mK), recouvert avec film de polyéthylène de 0,2 mm d'épaisseur et désolidarisation périmétrique réalisée avec le même matériau isolant. Mise en place: bord à bord, simplement appuyé, préparé pour recevoir une chape de mortier ou de béton. Comprend le ruban autoadhésif pour le scellement des joints.
Inclut: Nettoyage et préparation de la surface support. Implantation et découpe de l'isolant. Mise en place de l'isolant. Mise en place du film en polyéthylène. Scellement des joints du film de polyéthylène.
Critère pour le métré: Surface mesurée selon documentation graphique du Projet.
Critère pour le mémoire: On mesurera la surface réellement exécutée selon les spécifications du Projet.

| Code | U | Désignation | Quantité | Prix | Montant |
|---|---|---|---|---|---|
| mt16fco010a | m² | Panneau rigide en fibre de coco, non revêtu, de 1250x650 mm et entre 10 et 13 mm d'épaisseur, 120 kg/m³ de densité, conductivité thermique 0,044 W/(mK), Euroclasse B2 de réaction au feu selon NF EN 13501-1. (matériau) | 1.100 | 9912.39 | 10903.63 |
| mt16png010d | m² | Film de polyéthylène de 0,2 mm d'épaisseur et 184 g/m² de masse surfacique. (matériau) | 1.100 | 350.50 | 385.55 |
| mt16aaa030 | m | Ruban autoadhésif pour le scellement des joints. (matériau) | 0.250 | 256.47 | 64.12 |
| mo054 | h | Compagnon professionnel III/CP2 poseur d'isolants rigides ou flexibles. (main-d'œuvre) | 0.102 | 2446.30 | 249.52 |
| mo101 | h | Ouvrier professionnel II/OP poseur d'isolants rigides ou flexibles. (main-d'œuvre) | 0.102 | 1526.36 | 155.69 |
| % | % | Frais de chantier des unités d'ouvrage | 2 % | 11758.51 | 235.17 |
|  |  | Coûts directs |  |  | 11993.68 |
