# Faux plafond suspendu démontable situé à une hauteur inférieure à 4 m

- Propriété du fichier: CYPE INGENIEROS, S.A.
- Format: FIEBDC-3/2002
- Zone géographique: République du Congo
- Coûts indirects: 3.00 %
- Frais généraux: 13.00 %
- Bénéfice: 6.00 %
- TVA: 18.00 %

## F Aménagements et finitions

### FL Revêtements de plafonds

#### FLE Plafonds suspendus démontables

**FLE160** m² Faux plafond suspendu démontable situé à une hauteur inférieure à 4 m, de panneaux perforés autoportants, en MDF avec une lame de mélamine avec recouvrement ignifuge dans la face visible, modèle Cree, couleur érable "BUTECH" "PORCELANOSA GRUPO", de 600x600 mm et 12 mm d'épaisseur, suspendus au plafond par des profilés métalliques visibles, de 24 mm de largeur, comprenant des profilés primaires, secondaires et angulaires d'arrêt, prélaqués en couleur acier, fixés au plafond à l'aide de tiges et de crochets.
Fourniture et montage d'un faux plafond suspendu démontable, situé à une hauteur inférieure à 4 m, constitué de panneaux perforés autoportants, en MDF avec une lame de mélamine avec recouvrement ignifuge dans la face visible, modèle Cree, couleur érable "BUTECH" "PORCELANOSA GRUPO", de 600x600 mm et 12 mm d'épaisseur, résistance thermique 0,06 m²K/W, conductivité thermique 0,2 W/(mK), suspendus au plafond par des profilés métalliques visibles, de 24 mm de largeur, comprenant des profilés primaires, secondaires et angulaires d'arrêt, prélaqués en couleur acier, fixés au plafond à l'aide de tiges et de crochets. Comprend les accessoires de fixations. Totalement terminé.
Inclut: Tracé dans les murs du niveau du faux plafond. Nivellement et mise en place des profilés angulaires. Implantation des profilés primaires de l'ossature. Signalisation des points d'ancrage au plancher. Nivellement et suspension des profilés primaires et secondaires de l'ossature. Mise en place des panneaux.
Critère de métré de projet: Surface mesurée entre les parements, selon documentation graphique du Projet, sans déduire les ouvertures pour les installations.
Critère de mesure de l'ouvrage: On mesurera la surface réellement exécutée selon les spécifications du Projet, sans décompter les ouvertures pour les installations.

| Code | U | Désignation | Quantité | Prix | Montant |
|---|---|---|---|---|---|
| mt16pmb010aa | m² | Faux plafond constitué de panneaux perforés autoportants, en MDF avec une lame de mélamine avec recouvrement ignifuge dans la face visible, imitation bois, modèle Cree "BUTECH" "PORCELANOSA GRUPO", de 600x600 mm et 12 mm d'épaisseur, avec un voile de fibre de verre collé sur la face interne du panneau, comme correcteur acoustique et filtre de particules, résistance thermique 0,06 m²K/W, conductivité thermique 0,2 W/(mK), densité 2300 kg/m³, coefficient de résistance à la diffusion de la vapeur d'eau 20 et Euroclasse B-s2,d0 de réaction au feu, selon NF EN 13168; comprend le système d'ossature métallique avec finition prélaqué en couleur acier et les tiges de fixation. (matériau) | 1.050 | 134.28 | 140.99 |
| mo015 | h | Compagnon professionnel III/CP2 monteur de faux plafonds en plaques de plâtre. (main-d'œuvre) | 0.246 | 1.82 | 0.45 |
| mo082 | h | Ouvrier professionnel II/OP monteur de faux plafonds en plaques de plâtre. (main-d'œuvre) | 0.246 | 1.11 | 0.27 |
| % | % | Coûts directs complémentaires | 2 % | 141.71 | 2.83 |
|  |  | Coûts directs |  |  | 144.54 |
