# Revêtement pour un usage alimentaire constitué de dallage en béton massif de 10 cm d'épaisseur

- Propriété du fichier: CYPE INGENIEROS, S.A.
- Format: FIEBDC-3/2002
- Zone géographique: République du Congo
- Coûts indirects: 3.00 %
- Frais généraux: 13.00 %
- Bénéfice: 6.00 %
- TVA: 18.00 %

## F Aménagements et finitions

### FS Revêtements de sols

#### FSM Béton et mortier

**FSM050** m² Revêtement pour un usage alimentaire constitué de dallage en béton massif de 10 cm d'épaisseur, réalisé avec béton non armé confectionné sur le chantier BCN: CPJ-CEM II/A 32,5 - P - B 16 - 15/25 - E: 1 - NA - P 18-305, coulage avec moyens manuels, extension et vibrage manuel; traité en surface avec couche de roulement 6 mm d'épaisseur, avec revêtement de résine de polyuréthane et ciment, Ucrete DP 10 "BASF", de texture fine, et couche de scellage, avec pâte Ucrete DP Topcoat "BASF", de couleur crème.
Réalisation d'un revêtement pour un usage alimentaire constitué de dallage en béton massif de 10 cm d'épaisseur, réalisé avec béton non armé confectionné sur le chantier BCN: CPJ-CEM II/A 32,5 - P - B 16 - 15/25 - E: 1 - NA - P 18-305, coulage avec moyens manuels; traité en surface avec couche de roulement 6 mm d'épaisseur, avec revêtement de résine de polyuréthane et ciment, Ucrete DP 10 "BASF", de texture fine, et couche de scellage, avec pâte Ucrete DP Topcoat "BASF", de couleur crème. Comprend le nettoyage de la surface support, extension et vibrage du béton via règle vibrante, l'embout ou la connexion avec les éléments extérieurs (cadres de regards, bouches d'écoulement, siphons, etc.) des réseaux d'installations exécutés sous le revêtement, la réalisation de la couche de roulement et le nettoyage final de la surface finie. Ne comprend pas la préparation de la couche de base existante, les joints de construction, de retrait ou de dilatation, ni les joints périmétriques.
Inclut: Nettoyage de la surface support. Implantation des joints et des planchers de travail. Application des niveaux à l'aide de guides en béton ou de règles. Arrosage de la surface de base. Coulage et compactage du béton. Déversement, extension et nivellement du mélange. Saupoudrage de graviers sur le mortier frais. Application de la couche de scellage. Nettoyage final du revêtement.
Critère de métré de projet: Surface mesurée en projection horizontale, selon documentation graphique du Projet.
Critère de mesure de l'ouvrage: On mesurera, en projection horizontale, la surface réellement exécutée selon les spécifications du Projet.

| Code | U | Désignation | Quantité | Prix | Montant |
|---|---|---|---|---|---|
| mt08aaa010a | m³ | Eau. (matériau) | 0.019 | 1.51 | 0.03 |
| mt01arg000a | m³ | Sable criblé. (matériau) | 0.045 | 22.06 | 0.99 |
| mt01arg001ar | m³ | Gros granulats homogénéisés de taille maximale 15/25 mm. (matériau) | 0.085 | 23.56 | 2.00 |
| mt08cem000a | kg | Ciment gris en sacs. (matériau) | 36.488 | 0.11 | 4.01 |
| mt09bnc320aa | kg | Mortier polymérique à trois composants (résine, durcisseur et granulats actifs), à base de résine de polyuréthane et ciment, sans solvants, Ucrete DP Basecoat B4 "BASF", finition antidérapante, SR - B2,0 - AR0,5 - IR4 selon NF EN 13813; pour application comme couche de base de 4 mm d'épaisseur, selon NF EN 13813, pour revêtements hautement sollicités du système Ucrete. (matériau) | 2.350 | 4.45 | 10.46 |
| mt09bnc320ea | kg | Mortier polymérique à trois composants (résine, durcisseur et granulats actifs), à base de résine de polyuréthane et ciment, sans solvants, Ucrete DP Basecoat B6 "BASF", finition antidérapante, SR - B2,0 - AR0,5 - IR4 selon NF EN 13813; pour application comme couche de base de 6 mm d'épaisseur, selon NF EN 13813, pour revêtements hautement sollicités du système Ucrete. (matériau) | 11.000 | 3.85 | 42.35 |
| mt15bas130c | kg | Granulat de quartz naturel, MasterTop F5 "BASF", de granulométrie comprise entre 0,4 et 1,0 mm, à utiliser comme charge minérale en combinaison avec des résines époxy ou polyuréthane. (matériau) | 4.500 | 0.72 | 3.24 |
| mt09bnc350e | kg | Revêtement polymérique à quatre composants (résine, durcisseur, granulats actifs et pigments), Ucrete DP Topcoat "BASF", à base de résine de polyuréthane et ciment, de couleur crème, selon NF EN 13813, pour le scellage de revêtements pour usage alimentaire du système Ucrete DP. (matériau) | 0.800 | 12.16 | 9.73 |
| mq04dua020b | h | Dumper à décharge frontale de 2 t de charge utile. (matériel) | 0.022 | 6.09 | 0.13 |
| mq06vib020 | h | Règle vibrante de 3 m. (matériel) | 0.019 | 3.07 | 0.06 |
| mo020 | h | Compagnon professionnel III/CP2 construction. (main-d'œuvre) | 0.484 | 1.66 | 0.80 |
| mo113 | h | Ouvrier d'exécution I/OE1 construction. (main-d'œuvre) | 0.815 | 1.00 | 0.82 |
| mo112 | h | Ouvrier d'exécution I/OE2 construction. (main-d'œuvre) | 0.166 | 1.02 | 0.17 |
| % | % | Coûts directs complémentaires | 2 % | 74.79 | 1.50 |
|  |  | Coûts directs |  |  | 76.29 |
