# Démolition d'un socle d'appui de machinerie, de 10 cm d´épaisseur en béton massif, avec marteau piqueur, et charge manuel des décombres dans le camion ou la benne

- Propriété du fichier: CYPE INGENIEROS, S.A.
- Format: FIEBDC-3/2002
- Zone géographique: République du Congo
- Coûts indirects: 3.00 %
- Frais généraux: 13.00 %
- Bénéfice: 6.00 %
- TVA: 18.00 %

## F Aménagements et finitions

### FX Travaux complémentaires

#### FXD Démolition

**FXD010** m² Démolition d'un socle d'appui de machinerie, de 10 cm d´épaisseur en béton massif, avec marteau piqueur, et charge manuel des décombres dans le camion ou la benne.
Démolition d'un socle d'appui de machinerie, de 10 cm d'épaisseur en béton massif, avec marteau piqueur, sans détériorer les éléments constructifs contigus. Comprend le nettoyage, l'entassement, le retrait et la charge manuel des décombres dans le camion ou la benne.
Inclut: Démolition de l'élément au marteau piqueur. Fragmentation des décombres en pièces maniables. Retrait et amassement des décombres. Nettoyage des restes d'ouvrage. Charge manuelle des décombres dans le camion ou la benne.
Critère de métré de projet: Surface mesurée selon documentation graphique du Projet.
Critère de mesure de l'ouvrage: On mesurera la surface réellement démolie selon les spécifications du Projet.

| Code | U | Désignation | Quantité | Prix | Montant |
|---|---|---|---|---|---|
| mq05mai030 | h | Marteau pneumatique. (matériel) | 0.231 | 2.77 | 0.64 |
| mq05pdm010a | h | Compresseur portable électrique 2 m³/min de débit. (matériel) | 0.115 | 2.58 | 0.30 |
| mo112 | h | Ouvrier d'exécution I/OE2 VRD espaces privés. (main-d'œuvre) | 0.154 | 1.09 | 0.17 |
| mo113 | h | Ouvrier d'exécution I/OE1 VRD espaces privés. (main-d'œuvre) | 0.288 | 1.07 | 0.31 |
| % | % | Coûts directs complémentaires | 2 % | 1.42 | 0.03 |
|  |  | Coûts directs |  |  | 1.45 |
