# Consolidation superficielle d'un mur en pierre

- Propriété du fichier: CYPE INGENIEROS, S.A.
- Format: FIEBDC-3/2002
- Zone géographique: République du Congo
- Devise: XAF
- Coûts indirects: 3.00 %
- Frais généraux: 13.00 %
- Bénéfice: 6.00 %
- TVA: 18.00 %

## G Structure et gros oeuvre

### GA Transformations et réparations

#### GAP Réparation de murs en pierre

**GAP060** m² Consolidation superficielle d'un mur en pierre.
Consolidation de la surface détériorée d'un mur en pierre, afin de récupérer la résistance originale sans réduire la perméabilité de l'élément ni altérer son aspect, par application manuelle au rouleau ou au pistolet d'une couche d'imprégnation incolore consolidatrice, à base d'éther organique d'acide de silice, jusqu'à saturation de l'élément.
Inclut: Nettoyage de la surface support. Application de la couche d'imprégnation incolore consolidatrice. Suppression de l'excès d'imprégnation incolore consolidatrice.
Critère pour le métré: Surface mesurée selon documentation graphique du Projet.
Critère pour le mémoire: On mesurera la surface réellement exécutée selon les spécifications du Projet.

| Code | U | Désignation | Quantité | Prix | Montant |
|---|---|---|---|---|---|
| mt28pcs050a | l | Imprégnation incolore consolidatrice, à base d'éther organique d'acide de silice, perméable à la vapeur d'eau, antimoisissure et avec résistance aux alcalis, à appliquer à la brosse ou au pinceau. (matériau) | 0.200 | 99387.35 | 19877.47 |
| mo020 | h | Compagnon professionnel III/CP2 construction. (main-d'œuvre) | 0.286 | 2380.68 | 680.87 |
| % | % | Frais de chantier des unités d'ouvrage | 2 % | 20558.34 | 411.17 |
|  |  | Coûts directs |  |  | 20969.51 |
