# Mur de maçonnerie concertée à deux faces visibles en pierre calcaire, placé avec mortier

- Propriété du fichier: CYPE INGENIEROS, S.A.
- Format: FIEBDC-3/2002
- Zone géographique: République du Congo
- Coûts indirects: 3.00 %
- Frais généraux: 13.00 %
- Bénéfice: 6.00 %
- TVA: 18.00 %

## G Structure et gros oeuvre

### GM Murs

#### GMP Pierre

**GMP010** m³ Mur de maçonnerie concertée à deux faces visibles en pierre calcaire, placé avec mortier.
Exécution d'un mur porteur de maçonnerie concertée à deux faces visibles, fabriquée avec des moellons en pierre calcaire, avec les faces de joints et de parement taillées en forme de polygone, mis en place avec mortier de ciment M-5 et remplissage des joints avec un mortier fin, dans des murs d'épaisseur variable, jusqu'à 50 cm. Comprend préparation des pierres, assise, joints de maçonnerie, éléments pour assurer l'enchaînement du mur dans sa longueur, angles, coins, pose et jointure.
Inclut: Implantation du mur. Mise en place et mise d'aplomb de regards de référence. Pose des fils entre les mires. Nettoyage et humectage du lit de la première rangée. Mise en place des moellons sur la couche de mortier. Pointage avec une règle et une plombée, en rectifiant sa position par coup. Jointoiement et lissage au fer. Nettoyage du parement.
Critère de métré de projet: Volume mesuré selon documentation graphique du Projet, en déduisant toutes les ouvertures, quelle qu'en soit leur surface puisqu'on ne considère pas l'exécution des linteaux, des jambages, des rejets d'eau ou des corniches.
Critère de mesure de l'ouvrage: On mesurera le volume réellement exécuté selon les spécifications du Projet, en déduisant toutes les ouvertures, quelle que soit leur surface, étant donné que n'est pas inclue l'exécution des linteaux, des jambages, des rejets d'eau et des corniches.

| Code | U | Désignation | Quantité | Prix | Montant |
|---|---|---|---|---|---|
| mt09mor010c | m³ | Mortier de ciment CEM II/B-P 32,5 N type M-5, confectionné sur site avec 250 kg/m³ de ciment et une proportion en volume 1/6. (matériau) | 0.360 | 115.30 | 41.51 |
| mt06mac010b | m³ | Moellons calcaire équarris pour maçonnerie en pierre, à faces taillées de manière polygonale plus ou moins régulière, pour être placés sur des surfaces sensiblement planes. (matériau) | 1.150 | 203.17 | 233.65 |
| mo021 | h | Compagnon professionnel III/CP2 poseur de pierre naturelle. (main-d'œuvre) | 12.638 | 2.31 | 29.19 |
| mo058 | h | Ouvrier professionnel II/OP poseur de pierre naturelle. (main-d'œuvre) | 12.638 | 1.43 | 18.07 |
| % | % | Coûts directs complémentaires | 2 % | 322.42 | 6.45 |
|  |  | Coûts directs |  |  | 328.87 |
