# Voûte d'escalier, brique plâtrière, 29x14x4 cm, deux supports

- Propriété du fichier: CYPE INGENIEROS, S.A.
- Format: FIEBDC-3/2002
- Zone géographique: République du Congo
- Coûts indirects: 3.00 %
- Frais généraux: 13.00 %
- Bénéfice: 6.00 %
- TVA: 18.00 %

## G Structure et gros oeuvre

### GV Arcs et voûtes

#### GVV Voûtes

**GVV030** m² Voûte d'escalier, brique plâtrière, 29x14x4 cm, deux supports.
Réalisation d'une voûte d'escalier, formée de deux supports en brique plâtrière en terre cuite de 29x14x4 cm, à revêtir, la première reçue avec une pâte de plâtre de construction B1 et la seconde reçue avec une pâte de ciment rapide. Comprend les cintres et les appuis.
Inclut: Implantation et marquage des niveaux des étages, des paliers et des marches. Marquage dans les murs de la ligne courbe de la voûte. Réalisation des saignées dans les parements où les extrémités des voûtes de chaque tronçon et de chaque palier ont une incidence. Réalisation des deux planches.
Critère de métré de projet: Surface mesurée à partir de son intérieur en grandeur nature, selon documentation graphique du Projet, y compris les parties qui s'introduisent dans les saignées, les arrêts de base et le couronnement s'il y en a et la maçonnerie ou le remplissage de la voûte.
Critère de mesure de l'ouvrage: On mesurera, en grandeur réelle, par l'intérieur, la surface réellement exécutée selon les spécifications du Projet, y compris les parties qui sont introduites dans les essartages et les arrêts de base et de tête, s'il y en a.

| Code | U | Désignation | Quantité | Prix | Montant |
|---|---|---|---|---|---|
| mt09pye010b | m³ | Pâte de plâtre de construction B1, selon NF EN 13279-1. (matériau) | 0.015 | 78.89 | 1.18 |
| mt09pce030 | kg | Ciment rapide selon NF EN 197-1, en sacs. (matériau) | 20.000 | 0.08 | 1.60 |
| mt04lcc010a | U | Brique creuse en terre cuite (mahón), à revêtir, 29x14x4 cm, selon NF EN 771-1. (matériau) | 50.000 | 0.13 | 6.50 |
| mo020 | h | Compagnon professionnel III/CP2 VRD espaces privés pour des travaux de maçonnerie. (main-d'œuvre) | 3.420 | 2.31 | 7.90 |
| mo112 | h | Ouvrier d'exécution I/OE1 VRD espaces privés pour des travaux de maçonnerie. (main-d'œuvre) | 1.710 | 1.37 | 2.34 |
| % | % | Coûts directs complémentaires | 2 % | 19.52 | 0.39 |
|  |  | Coûts directs |  |  | 19.91 |
