# Retrait des limons dans des excavations archéologiques

- Propriété du fichier: CYPE INGENIEROS, S.A.
- Format: FIEBDC-3/2002
- Zone géographique: République du Congo
- Devise: XAF
- Coûts indirects: 3.00 %
- Frais généraux: 13.00 %
- Bénéfice: 6.00 %
- TVA: 18.00 %

## P Interventions préalables

### PQ Travaux archéologiques

#### PQE Fouilles archéologiques et transports

**PQE030** m³ Retrait des limons dans des excavations archéologiques.
Retrait des limons déposés dans le fond des excavations archéologiques comme conséquence du ruissellement des eaux superficielles, avec des moyens manuels, et suivi archéologique sur le chantier. Comprend le chargement manuel des limons et des détritus, ainsi que le transport manuel avec diable au point d'inspection archéologique, pour le traitement de ceux-ci.
Inclut: Implantation sur le terrain. Retrait des limons et des détritus. Chargement dans le camion des limons et des détritus.
Critère pour le métré: Volume mesuré selon documentation graphique du Projet.
Critère pour le mémoire: On mesurera le volume réellement déblayé selon les spécifications du Projet.

| Code | U | Désignation | Quantité | Prix | Montant |
|---|---|---|---|---|---|
| mo112 | h | Ouvrier d'exécution I/OE2 construction. (main-d'œuvre) | 5.176 | 1492.72 | 7726.32 |
| % | % | Frais de chantier des unités d'ouvrage | 2 % | 7726.32 | 154.53 |
|  |  | Coûts directs |  |  | 7880.85 |
