# Système de captage solaire thermique pour installation individuelle, intégré dans toiture inclinée

- Propriété du fichier: CYPE INGENIEROS, S.A.
- Format: FIEBDC-3/2002
- Zone géographique: République du Congo
- Devise: XAF
- Coûts indirects: 3.00 %
- Frais généraux: 13.00 %
- Bénéfice: 6.00 %
- TVA: 18.00 %

## T Équipements techniques

### TC ECS et chauffage

#### TCS Capteurs solaires

**TCS030** U Système de captage solaire thermique pour installation individuelle, intégré dans toiture inclinée.
Capteur solaire thermique complet, partagé, pour installation individuelle, composé de: un panneau, surface utile 2,14 m², rendement optique 0,78, coefficient de pertes du premier ordre 3,473 W/m²K et coefficient de pertes du second ordre 0,017 W/m²K², selon NF EN 12975-2, composé de: cadre autoportant et couvercle postérieur en aluminium, isolation thermique de laine de verre, panneau en verre de 4 mm d'épaisseur, absorbeur en cuivre avec couche Sunselect, tuyau en forme de méandre et tuyaux de connexion, structure de support pour mise en place intégrée dans toiture inclinée, kit de tuyauteries et accessoires de connexion, ballon échangeur en acier vitrifié, à un serpentin de 150 litres, 1019 mm de hauteur et 660 mm de diamètre, station solaire de pompage avec régulation intégrée, vase d'expansion avec support et connexions, vanne mélangeuse avec raccords, purgeur et fluide antigivrant. Totalement monté, connecté et testé.
Inclut: Implantation de l'ensemble. Mise en place de la structure support. Mise en place et fixation des panneaux sur la structure support. Mise en place du système d'accumulation solaire. Connexion au réseau de conduction d'eau. Remplissage du circuit.
Critère pour le métré: Nombre d'unités prévues, selon documentation graphique du Projet.
Critère pour le mémoire: On mesurera le nombre d'unités réellement exécutées selon les spécifications du Projet.

| Code | U | Désignation | Quantité | Prix | Montant |
|---|---|---|---|---|---|
| mt38the800aaaa | U | Capteur solaire thermique complet, partagé, pour installation individuelle, composé de: un panneau, surface utile 2,14 m², rendement optique 0,78, coefficient de pertes du premier ordre 3,473 W/m²K et coefficient de pertes du second ordre 0,017 W/m²K², selon NF EN 12975-2, composé de: cadre autoportant et couvercle postérieur en aluminium, isolation thermique de laine de verre, panneau en verre de 4 mm d'épaisseur, absorbeur en cuivre avec couche Sunselect, tuyau en forme de méandre et tuyaux de connexion, structure de support pour mise en place intégrée dans toiture inclinée, kit de tuyauteries et accessoires de connexion, ballon échangeur en acier vitrifié, à un serpentin de 150 litres, 1019 mm de hauteur et 660 mm de diamètre, station solaire de pompage avec régulation intégrée, vase d'expansion avec support et connexions, vanne mélangeuse avec raccords, purgeur et fluide antigivrant. (matériau) | 1.000 | 2573054.68 | 2573054.68 |
| mo009 | h | Compagnon professionnel III/CP2 installateur de capteurs solaires. (main-d'œuvre) | 3.766 | 2446.30 | 9212.77 |
| mo108 | h | Ouvrier professionnel II/OP installateur de capteurs solaires. (main-d'œuvre) | 3.766 | 1523.45 | 5737.31 |
| % | % | Frais de chantier des unités d'ouvrage | 2 % | 2588004.76 | 51760.10 |
|  |  | Coûts directs |  |  | 2639764.86 |
