# Cloche LED pour l'industrie. Installation suspendue

- Propriété du fichier: CYPE INGENIEROS, S.A.
- Format: FIEBDC-3/2002
- Zone géographique: République du Congo
- Devise: XAF
- Coûts indirects: 3.00 %
- Frais généraux: 13.00 %
- Bénéfice: 6.00 %
- TVA: 18.00 %

## T Équipements techniques

### TE Éclairage

#### TEI Équipements intérieurs

**TEI080** U Cloche LED pour l'industrie. Installation suspendue.
Cloche LED pour l'industrie, non réglable, de 278 mm de diamètre et 162 mm de hauteur, de 100 W, alimentation à 220/240 V et 50-60 Hz, avec lampe LED SMD, température de couleur 4000 K, corps en aluminium extrudé de couleur noire, faisceau de lumière extensif 120° et diffuseur en polycarbonate, taux d'éblouissement unifié inférieur à 19, indice de reproduction chromatique supérieure à 80, flux lumineux 12900 lumens, degré de protection IP65, avec chaîne en acier de 1,5 m de longueur. Installation suspendue.
Inclut: Implantation. Montage, connexion et contrôle de son bon fonctionnement.
Critère pour le métré: Nombre d'unités prévues, selon documentation graphique du Projet.
Critère pour le mémoire: On mesurera le nombre d'unités réellement exécutées selon les spécifications du Projet.

| Code | U | Désignation | Quantité | Prix | Montant |
|---|---|---|---|---|---|
| mt34clg010a | U | Cloche LED pour l'industrie, non réglable, de 278 mm de diamètre et 162 mm de hauteur, de 100 W, alimentation à 220/240 V et 50-60 Hz, avec lampe LED SMD, température de couleur 4000 K, corps en aluminium extrudé de couleur noire, faisceau de lumière extensif 120° et diffuseur en polycarbonate, taux d'éblouissement unifié inférieur à 19, indice de reproduction chromatique supérieure à 80, flux lumineux 12900 lumens, degré de protection IP65. (matériau) | 1.000 | 156671.84 | 156671.84 |
| mt34clg011a | U | Chaîne en acier de 1,5 m de longueur, pour installation suspendue de cloche LED. (matériau) | 1.000 | 9331.76 | 9331.76 |
| mo003 | h | Compagnon professionnel III/CP2 électricien. (main-d'œuvre) | 0.436 | 2446.30 | 1066.59 |
| mo102 | h | Ouvrier professionnel II/OP électricien. (main-d'œuvre) | 0.436 | 1523.45 | 664.22 |
| % | % | Frais de chantier des unités d'ouvrage | 2 % | 167734.41 | 3354.69 |
|  |  | Coûts directs |  |  | 171089.10 |
