# Luminaire carré type Downlight, avec lampe LED. Installation en surface

- Propriété du fichier: CYPE INGENIEROS, S.A.
- Format: FIEBDC-3/2002
- Zone géographique: République du Congo
- Devise: XAF
- Coûts indirects: 3.00 %
- Frais généraux: 13.00 %
- Bénéfice: 6.00 %
- TVA: 18.00 %

## T Équipements techniques

### TE Éclairage

#### TEI Équipements intérieurs

**TEI150** U Luminaire carré type Downlight, avec lampe LED. Installation en surface.
Luminaire carré type Downlight, non réglable, de 120x120x41 mm, de 8 W, alimentation à 220/240 V et 50-60 Hz, avec lampe LED non remplaçable, température de couleur 3000 K, optique constitué de réflecteur recouvert avec aluminium vaporisé, finition très brillante, à rendement élevé, faisceau de lumière extensif 120°, diffuseur en polyméthylméthacrylate (PMMA), arc enjoliveur d'aluminium injecté, finition thermo-émaillée, de couleur blanche, taux d'éblouissement unifié inférieur à 19, indice de reproduction chromatique supérieure à 80, flux lumineux 561 lumens, degré de protection IP43. Installation en surface.
Inclut: Implantation. Montage, connexion et contrôle de son bon fonctionnement.
Critère pour le métré: Nombre d'unités prévues, selon documentation graphique du Projet.
Critère pour le mémoire: On mesurera le nombre d'unités réellement exécutées selon les spécifications du Projet.

| Code | U | Désignation | Quantité | Prix | Montant |
|---|---|---|---|---|---|
| mt34ldg020a | U | Luminaire carré type Downlight, non réglable, de 120x120x41 mm, de 8 W, alimentation à 220/240 V et 50-60 Hz, avec lampe LED non remplaçable, température de couleur 3000 K, optique constitué de réflecteur recouvert avec aluminium vaporisé, finition très brillante, à rendement élevé, faisceau de lumière extensif 120°, diffuseur en polyméthylméthacrylate (PMMA), arc enjoliveur d'aluminium injecté, finition thermo-émaillée, de couleur blanche, taux d'éblouissement unifié inférieur à 19, indice de reproduction chromatique supérieure à 80, flux lumineux 561 lumens, degré de protection IP43. (matériau) | 1.000 | 20439.58 | 20439.58 |
| mo003 | h | Compagnon professionnel III/CP2 électricien. (main-d'œuvre) | 0.187 | 2446.30 | 457.46 |
| mo102 | h | Ouvrier professionnel II/OP électricien. (main-d'œuvre) | 0.187 | 1523.45 | 284.89 |
| % | % | Frais de chantier des unités d'ouvrage | 2 % | 21181.93 | 423.64 |
|  |  | Coûts directs |  |  | 21605.57 |
