# Excavation en galerie, avec des moyens manuels

- Propriété du fichier: CYPE Ingenieros S.A.
- Format: FIEBDC-3/2016
- Logiciel: Générateur de prix de la construction. CYPE Ingenieros, S.A.
- Date: 23/09/2024
- Zone géographique: République du Congo
- Devise: XAF
- Coûts indirects: 3 %
- Frais généraux: 13 %
- Bénéfice: 6 %
- TVA: 18 %

## A VRD et aménagements extérieurs

### AT Terrassement

#### ATF Déblais

**ATF090** m³ Excavation en galerie, avec des moyens manuels.
Excavation en galerie, dans un sol d'argile semi-dure, avec des moyens manuels, et le chargement manuel sur le camion. Comprend planches, appuis et étrésillons en bois pour étaiement et blindage.
Critère d'évaluation économique: Le prix ne comprend pas le transport des matériaux excavés.
Inclut: Excavation des terres. Montage de planches, d'appuis et d'étrésillons en bois, pour la réalisation du blindage. Clouage de tous les éléments. Démontage graduel de l'étaiement et du blindage. Chargement manuel des matériaux excavés sur le camion.
Critère pour le métré: Volume moyen sur les sections théoriques de l'excavation, selon documentation graphique du Projet.
Critère pour le mémoire: On mesurera le volume théorique exécuté selon les spécifications du Projet, sans inclure les augmentations par excès d'excavation non autorisés, ni le remblai nécessaire à la reconstruction de la section théorique par défauts imputables à l'entrepreneur. On mesurera l'excavation une fois réalisée et avant l'application d'un remblai. Si l'entrepreneur referme l'excavation avant que la mesure ait été conformée, il sera considéré qu'il consent à ce que détermine unilatéralement le directeur de l'exécution de l'ouvrage.

| Code | U | Désignation | Quantité | Prix | Montant |
|---|---|---|---|---|---|
| mt08emt040 | m³ | Bois de pin pour étaiement et blindage des excavations. (matériau) | 0.017 | 162792.13 | 2767.466 |
| mt08var060 | kg | Pointes d'acier de 20x100 mm. (matériau) | 0.028 | 6330.8 | 177.262 |
| mo044 | h | Compagnon professionnel III/CP2 coffreur. (main-d'œuvre) | 1.162 | 2477.5 | 2878.855 |
| mo091 | h | Ouvrier professionnel II/OP coffreur. (main-d'œuvre) | 0.581 | 1587.35 | 922.250 |
| mo020 | h | Compagnon professionnel III/CP2 construction. (main-d'œuvre) | 6.601 | 2380.68 | 15714.869 |
| mo113 | h | Ouvrier d'exécution I/OE1 construction. (main-d'œuvre) | 5.611 | 1468.69 | 8240.820 |
| % | % | Frais de chantier des unités d'ouvrage | 2 % | 30701.522 | 614.030 |
|  |  | Coûts directs |  |  | 31315.552 |

Déchets:
- pose: mt08emt040 Bois de pin pour étaiement et blindage des excavations; facteur de déchet 1
- pose: mt08var060 Pointes d'acier de 20x100 mm; facteur de déchet 0.0045
- excavation: ruo170504 Terre et pierres distinctes de celles spécifiées dans le code 17 05 03. (composant de déchet); quantité 2020 kg; Code CED 17 05 04; Masse de l'élément 1 kg; Volume 0.000625 m3

## Ressources

**mt08emt040** m³ Bois de pin pour étaiement et blindage des excavations
Données techniques: Coût énergétique 679.200 MJ; Émission de CO2 -9.300 kg; Code CED 17 02 01; Masse de l'élément 5 kg; Volume 0.004545 m3

**mt08var060** kg Pointes d'acier de 20x100 mm
Données techniques: Coût énergétique 9.830 MJ; Émission de CO2 0.510 kg; Code CED 17 04 05; Masse de l'élément 1 kg; Volume 0.000476 m3
