# Couche principale d'une façade ventilée à ossature autoportante, avec contrecloison. Système Passivhaus "KNAUF"

- Propriété du fichier: CYPE Ingenieros S.A.
- Format: FIEBDC-3/2016
- Logiciel: Générateur de prix de la construction. CYPE Ingenieros, S.A.
- Date: 10/04/2024
- Zone géographique: République du Congo
- Devise: XAF
- Coûts indirects: 3 %
- Frais généraux: 13 %
- Bénéfice: 6 %
- TVA: 18 %

## E Enveloppe et finition extérieure

### EL Façades légères

#### ELB Systèmes de bardage constituant la paroi

**ELB040** m² Couche principale d'une façade ventilée à ossature autoportante, avec contrecloison. Système Passivhaus "KNAUF".
Couche principale d'une façade ventilée à ossature autoportante, avec contrecloison. Système Passivhaus "KNAUF", constitué de: STRUCTURE EXTÉRIEURE: structure métallique en acier Z4 (Z450) galvanisé spécial de rails de 100/40/0,7 mm GRC 0,70 et de montants de 100/50/1 mm GRC 1 avec une modulation de 600 mm et disposition normale "N"; PLAQUE EXTÉRIEURE: une plaque de ciment (une plaque type Aquapanel Outdoor, de 12,5 mm d'épaisseur); ISOLATION INTERMÉDIAIRE: panneau en laine de verre, non revêtu, fourni en rouleaux, Ultracoustic Plus R "KNAUF INSULATION", de 100 mm d'épaisseur, entre montants; MEMBRANE INTÉRIEURE POUR LE CONTRÔLE DU FLUX DE VAPEUR: frein-vapeur hygrovariable, en polyéthylène et polyamide renforcée avec des fibres de polyéthylène téréphtalate (PET), Siga Majrex "SIGA", de 0,3 mm d'épaisseur et 150 g/m²; PLAQUE INTERMÉDIAIRE: une plaque de plâtre (une plaque type Standard (A), de 12,5 mm d'épaisseur); STRUCTURE INTÉRIEURE: structure métallique en acier galvanisé de rails de 48/30 et de montants de 48/35 avec une modulation de 600 mm et disposition normale "N"; ISOLATION INTÉRIEURE: panneau en laine de verre, non revêtu, fourni en rouleaux, Ultracoustic Plus R "KNAUF INSULATION", de 50 mm d'épaisseur, entre montants; PLAQUES INTÉRIEURES: deux plaques de plâtre (deux plaques type Standard (A), de 12,5 mm d'épaisseur chaque plaque); ISOLATION EXTÉRIEURE: panneau en laine de verre, non revêtu, fourni en rouleaux, Naturoll 032 "KNAUF INSULATION", de 160 mm d'épaisseur, fixé mécaniquement; MEMBRANE EXTÉRIEURE POUR LE CONTRÔLE DU FLUX DE VAPEUR: écran hautement perméable à la vapeur d'eau, imperméable à l'eau de pluie, en polyester, Homeseal LDS 0,02 UV "KNAUF INSULATION", de 0,2 mm d'épaisseur et 270 g/m²; BARDAGE RAPPORTÉ VENTILÉ: de plaques en ciment Portland Aquapanel Outdoor "KNAUF" de 12,5x1200x2400 mm, revêtues d'une couche en fibre de verre imprégnée des deux côtés, mise en place avec des vis, via le système Aquapanel WL122C.es "KNAUF" avec DAU nº 12/074 C, sur l'ossature de soutien en acier galvanisé de rails horizontaux de 50/40/0,7 mm GRC 0,70 et de montants verticaux de 50/50/0,70 mm GRC 0,70 avec une modulation de 600 mm; imperméabilisation avec écran hautement perméable à la vapeur d'eau, imperméable à l'eau de pluie, Tyvek StuccoWrap, couche de base de mortier Aquapanel Outdoor, sur impression GRC, armé avec maille en fibre de verre Aquapanel Outdoor et couche de finition de mortier GRC finition en pierre, sur impression Fondo Pétreo GRC. Comprend les bandes acoustiques; le mortier adhésif Perlfix "KNAUF"; la pâte Jointfiller 24H "KNAUF" et la bande "KNAUF"; la bande autoadhésive Siga Sicrall "KNAUF INSULATION" pour le scellement des joints; le ruban autoadhésif, Fentrim 20 "SIGA" et le ruban autoadhésif Fentrim IS 20 "SIGA", pour le scellement de rencontres périmétriques; les équerres de fixation et les équerres réglables pour l'ossature de soutien, la visserie pour la fixation des plaques, les fixations pour l'ancrage des profilés, le mortier Aquapanel Outdoor "KNAUF" et la bande Aquapanel "KNAUF", pour le traitement des joints, le profilé en PVC avec maille en fibre de verre anti-alcalin, "KNAUF", pour arrêt en liteau, et le ruban adhésif double face pour la fixation de l'écran hautement perméable à la vapeur d'eau.
Critère d'évaluation économique: Le prix comprend la résolution des baies de façade.
Inclut: Implantation de la structure métallique sur le sol et le plafond. Nivellement et nettoyage de la base. Mise en place de la bande acoustique. Fixation de la structure métallique extérieure. Passage des installations. Découpe des plaques. Mise en place et boulonnage sur la structure des plaques extérieures. Traitement des joints entre plaques extérieures. Découpe et préparation de l'isolant. Mise en place de l'isolant intermédiaire. Fixation sur la structure des plaques intermédiaires. Mise en place et fixation de la membrane intérieure pour le contrôle du flux de vapeur. Scellement de la membrane intérieure pour le contrôle du flux de vapeur. Résolution des liaisons. Fixation de la structure métallique intérieure. Mise en place de l'isolant intérieur. Mise en place et vissage à la structure des plaques intérieures. Traitement des joints entre plaques intérieures. Fixation de l'isolant extérieur. Fixation des équerres au support de base. Mise en place de la membrane extérieure pour le contrôle du flux de vapeur. Scellement de la membrane extérieure pour le contrôle du flux de vapeur. Fixation de l'ossature de soutien à la paroi principale et au plancher. Mise en place et boulonnage des plaques à la sous-structure support. Traitement des joints. Réalisation de tous les travaux nécessaires pour la résolution des ouvertures. Mise en place du profilé d'arrêt pour l'appui de fenêtre. Mise en place du profilé d'arrêt en linteau. Application de la couche d'impression. Extension de la couche de mortier base et mise en place de la maille de renfort. Application de la couche d'impression. Mise en place du profilé de protection pour la couche de finition. Application de la couche de mortier.
Critère pour le métré: Surface mesurée selon documentation graphique du Projet, sans dupliquer les coins ni les rencontres, en déduisant les ouvertures de surface supérieure à 2 m².
Critère pour le mémoire: On mesurera la surface réellement exécutée selon les spécifications du Projet, sans dupliquer les coins ni les rencontres, en déduisant les ouvertures de surface supérieure à 2 m², en ajoutant en échange la surface de la partie intérieure du vide, correspondant au développement des jambages et des linteaux.

| Code | U | Désignation | Quantité | Prix | Montant |
|---|---|---|---|---|---|
| mt15kbv050d | m² | Écran hautement perméable à la vapeur d'eau, imperméable à l'eau de pluie, en polyester, Homeseal LDS 0,02 UV "KNAUF INSULATION", de 0,2 mm d'épaisseur et 270 g/m², 0,02 m d'épaisseur de la couche d'air équivalente à la diffusion de la vapeur d'eau, selon NF EN 1931, étanchéité à l'eau classe W1 selon NF EN 1928, Euroclasse B-s1, d0 de réaction au feu, selon NF EN 13501-1, avec résistance aux rayons UV, intervalle de température de travail de -30 à 80°C. (matériau) | 1.1 | 5565.3 | 6121.830 |
| mt16lki050a | m² | Panneau en laine de verre, non revêtu, fourni en rouleaux, Naturoll 032 "KNAUF INSULATION", de 160 mm d'épaisseur, selon NF EN 13162, avec certificat de qualité de l'air intérieur Eurofins Gold, résistance thermique 5 m²K/W, conductivité thermique 0,032 W/(mK), Euroclasse A1 de réaction au feu selon NF EN 13501-1, avec code de désignation MW-EN 13162-T4-WS-WL(P)-AFr5, d'application comme isolation thermique et acoustique en cloisons et doublages en plâtre, murs verticaux et cloisons de maçonnerie. Les résines employées dans la fabrication ne contiennent ni formaldéhyde, ni phénols (E-Technology). (matériau) | 1 | 17704.67 | 17704.670 |
| mt16aaa020ab | U | Fixation mécanique pour panneaux isolants de laine minérale, placés directement sur la surface support. (matériau) | 4 | 170.98 | 683.920 |
| mt12pak060g | kg | Mortier de joints Aquapanel Outdoor "KNAUF", couleur grise. (matériau) | 1.2 | 1695.66 | 2034.792 |
| mt12pak050d | m | Bande de joints Aquapanel "KNAUF". (matériau) | 4.2 | 317.68 | 1334.256 |
| mt12pak040v | U | Vis autoforeuse Aquapanel Maxi TB "KNAUF" 4,2x25. (matériau) | 40 | 11.43 | 457.200 |
| mt12pak010n | m² | Plaque en ciment Portland Aquapanel Outdoor "KNAUF" de 12,5x1200x2400 mm, revêtue d'une couche en fibre de verre imprégnée des deux côtés. (matériau) | 2.1 | 17072.06 | 35851.326 |
| mt12pck020d | m | Bande acoustique de dilatation, autoadhésive, en mousse de polyuréthane à cellules fermées "KNAUF", de 3,2 mm d'épaisseur et 95 mm de largeur, résistance thermique 0,10 m²K/W, conductivité thermique 0,032 W/(mK). (matériau) | 2.2 | 389.31 | 856.482 |
| mt12psg220 | U | Fixation composée d'une cheville et d'une vis 5x27. (matériau) | 5.51 | 54.97 | 302.885 |
| mt12pak020c | m | Rail 100/40/0,7 mm GRC 0,7 "KNAUF" en acier Z4 (Z450) galvanisé spécial, pour système Aquapanel Outdoor. Selon NF DTU 25.41 P1-2 et NF EN 14195. (matériau) | 0.7 | 3308.41 | 2315.887 |
| mt12pak030ib | m | Montant 100/50/1 mm GRC 1 "KNAUF" en acier Z4 (Z450) galvanisé spécial, pour système Aquapanel Outdoor. Selon NF DTU 25.41 P1-2 et NF EN 14195. (matériau) | 2 | 5334.48 | 10668.960 |
| mt16lki020bea | m² | Panneau en laine de verre, non revêtu, fourni en rouleaux, Ultracoustic Plus R "KNAUF INSULATION", de 100 mm d'épaisseur, selon NF EN 13162, avec certificat de qualité de l'air intérieur Eurofins Gold, résistance thermique 2,85 m²K/W, conductivité thermique 0,035 W/(mK), Euroclasse A1 de réaction au feu selon NF EN 13501-1, avec code de désignation MW-EN 13162-T4-WS-WL(P)-AFr5, d'application comme isolation thermique et acoustique en cloisons et doublages en plâtre, murs verticaux et cloisons de maçonnerie. Les résines employées dans la fabrication ne contiennent ni formaldéhyde, ni phénols (E-Technology). (matériau) | 1 | 5616.77 | 5616.770 |
| mt12ppk010aa | m² | Plaque de plâtre A / NF EN 520 - 1200 / longueur / 12,5 / à bords longitudinaux amincis, Standard "KNAUF"; Euroclasse A2-s1, d0 de réaction au feu, selon NF EN 13501-1. (matériau) | 3.15 | 3530.68 | 11121.642 |
| mt15kbv055a | m² | Frein-vapeur hygrovariable, en polyéthylène et polyamide renforcée avec des fibres de polyéthylène téréphtalate (PET), Siga Majrex "SIGA", de 0,3 mm d'épaisseur et 150 g/m², de 0,8 à 35 m d'épaisseur de la couche d'air équivalente à la diffusion de la vapeur d'eau, selon NF EN 1931, étanchéité à l'eau classe W1 selon NF EN 1928, Euroclasse E de réaction au feu, selon NF EN 13501-1, avec résistance aux rayons UV de 3 mois, intervalle de température de travail de -40 à 80°C. (matériau) | 1 | 2613.9 | 2613.900 |
| mt15kbv060h | m | Ruban autoadhésif, Siga Sicrall "KNAUF INSULATION", avec adhésif acrylique sans dissolvants et couche de séparation en papier siliconé, 8 m d'épaisseur de la couche d'air équivalente à la diffusion de la vapeur d'eau, selon NF EN 1931, avec résistance aux rayons UV, intervalle de température de travail de -30 à 80°C. (matériau) | 1 | 591.24 | 591.240 |
| mt15kbv065a | m | Ruban autoadhésif, Fentrim 20 "SIGA", 0,02 m d'épaisseur de la couche d'air équivalente à la diffusion de la vapeur d'eau, selon NF EN 1931, Euroclasse E de réaction au feu, selon NF EN 13501-1. (matériau) | 0.7 | 2240.48 | 1568.336 |
| mt15kbv065b | m | Ruban autoadhésif, Fentrim IS 20 "SIGA", 0,02 m d'épaisseur de la couche d'air équivalente à la diffusion de la vapeur d'eau, selon NF EN 1931, Euroclasse E de réaction au feu, selon NF EN 13501-1. (matériau) | 2 | 1244.71 | 2489.420 |
| mt12pck020b | m | Bande acoustique de dilatation, autoadhésive, en mousse de polyuréthane à cellules fermées "KNAUF", de 3,2 mm d'épaisseur et 50 mm de largeur, résistance thermique 0,10 m²K/W, conductivité thermique 0,032 W/(mK). (matériau) | 1.2 | 210.46 | 252.552 |
| mt12pfk020b | m | Rail 48/30 "KNAUF" en acier galvanisé, selon NF DTU 25.41 P1-2 et NF EN 14195. (matériau) | 0.7 | 1154.09 | 807.863 |
| mt12pfk010b | m | Montant 48/35 "KNAUF" en acier galvanisé, selon NF DTU 25.41 P1-2 et NF EN 14195. (matériau) | 2 | 1393.46 | 2786.920 |
| mt16lki020baa | m² | Panneau en laine de verre, non revêtu, fourni en rouleaux, Ultracoustic Plus R "KNAUF INSULATION", de 50 mm d'épaisseur, selon NF EN 13162, avec certificat de qualité de l'air intérieur Eurofins Gold, résistance thermique 1,4 m²K/W, conductivité thermique 0,035 W/(mK), Euroclasse A1 de réaction au feu selon NF EN 13501-1, avec code de désignation MW-EN 13162-T4-WS-WL(P)-AFr5, d'application comme isolation thermique et acoustique en cloisons et doublages en plâtre, murs verticaux et cloisons de maçonnerie. Les résines employées dans la fabrication ne contiennent ni formaldéhyde, ni phénols (E-Technology). (matériau) | 1 | 2715.03 | 2715.030 |
| mt12ptk010cc | U | Vis autoforeuse TN "KNAUF" 3,5x25. (matériau) | 7 | 8.04 | 56.280 |
| mt12ptk010cf | U | Vis autoforeuse TN "KNAUF" 3,5x45. (matériau) | 15 | 12.38 | 185.700 |
| mt12pck010a | m | Bande microperforée en papier "KNAUF" de 50 mm de largeur, selon NF EN 13963. (matériau) | 1.6 | 38.12 | 60.992 |
| mt12pik010e | kg | Pâte à joints Jointfiller 24H "KNAUF", Euroclasse A2-s1, d0 de réaction au feu, selon NF EN 13501-1, intervalle de température de travail de 5 à 30°C, pour application manuelle avec bande à joint, selon NF EN 13963. (matériau) | 0.5 | 794.57 | 397.285 |
| mt12pik015d | kg | Mortier adhésif Perlfix "KNAUF", à prise rapide (30 minutes), Euroclasse A1 de réaction au feu, selon NF EN 13501-1, intervalle de température de travail de 5 à 30°C, pour application manuelle, selon NF EN 13963. (matériau) | 0.1 | 382.99 | 38.299 |
| mt12pak150x | U | Équerre de fixation "KNAUF", en acier galvanisé, de 107x65x80x2 mm. (matériau) | 0.46 | 1341.57 | 617.122 |
| mt12pak150E | U | Équerre réglable "KNAUF", en acier galvanisé, de 57x65x80x2 mm. (matériau) | 1.39 | 839.41 | 1166.780 |
| mt12pak020a | m | Rail 50/40/0,7 mm GRC 0,7 "KNAUF" en acier Z4 (Z450) galvanisé spécial, pour système Aquapanel Outdoor. Selon NF DTU 25.41 P1-2 et NF EN 14195. (matériau) | 0.35 | 2385.13 | 834.796 |
| mt12pak030ga | m | Montant 50/50/0,7 mm GRC 0,7 "KNAUF" en acier Z4 (Z450) galvanisé spécial, pour système Aquapanel Outdoor. Selon NF DTU 25.41 P1-2 et NF EN 14195. (matériau) | 2 | 2838.22 | 5676.440 |
| mt15mkv010 | m² | Écran hautement perméable à la vapeur d'eau imperméable à l'eau de pluie, en polyéthylène tissé non filé, Tyvek StuccoWrap "KNAUF", de 0,22 mm d'épaisseur et 82 g/m², de 0,03 m d'épaisseur de la couche d'air équivalente à la diffusion de la vapeur d'eau, selon NF EN 1931, étanchéité à l'eau classe W1 selon NF EN 1928, (Euroclasse E de réaction au feu, selon NF EN 13501-1), à placer dans des systèmes de façades et des bardages Aquapanel, fourni en rouleaux de 1,50x75 m, selon NF EN 13859-2. (matériau) | 1.1 | 3738.41 | 4112.251 |
| mt12pak041d | U | Vis autoforeuse en acier inoxydable AISI 304, JT4-6 5,5x22 "KNAUF", avec tête hexagonale; pour fixation des profilés de montage sur les équerres de fixation. (matériau) | 2.78 | 425.8 | 1183.724 |
| mt12pak041a | U | Vis autoforeuse en acier inoxydable AISI 304, JT4-4 4,8x19 "KNAUF", avec tête hexagonale; pour fixation des profilés de montage sur les équerres réglables. (matériau) | 0.92 | 309.74 | 284.961 |
| mt12pak100g | m² | Maille en fibre de verre Aquapanel Outdoor "KNAUF", couleur blanche. (matériau) | 1.1 | 1377.9 | 1515.690 |
| mt12pak090g | kg | Mortier Aquapanel Outdoor "KNAUF", couleur blanche. (matériau) | 6.3 | 1117.16 | 7038.108 |
| mt12pak085d | l | Impression incolore au siloxane GRC "KNAUF". (matériau) | 0.2 | 2884.38 | 576.876 |
| mt12pak120 | kg | Impression à base de copolymères acryliques modifiés Fondo Pétreo GRC "KNAUF", couleur à choisir, pour mortier de finition en pierre. (matériau) | 0.14 | 2725.37 | 381.552 |
| mt12pak130 | kg | Mortier GRC "KNAUF", à base de copolymères acryliques modifiés avec du siloxane, finition en pierre, couleur à choisir. (matériau) | 0.4 | 3029.37 | 1211.748 |
| mt28fvk030 | m | Profilé en PVC avec maille en fibre de verre anti-alcalin, "KNAUF", pour arrêt en liteau, fourni en barres de 2,5 m de longueur. (matériau) | 0.17 | 709.55 | 120.624 |
| mt15pdw100a | m | Ruban adhésif double face, avec adhésif acrylique, de 50 mm de largeur, avec résistance aux rayons UV, intervalle de température de travail de -20 à 100°C, fournie en rouleaux de 50 m de longueur. (matériau) | 1.5 | 928.42 | 1392.630 |
| mo054 | h | Compagnon professionnel III/CP2 poseur d'isolants rigides ou flexibles. (main-d'œuvre) | 1.092 | 2446.3 | 2671.360 |
| mo101 | h | Ouvrier professionnel II/OP poseur d'isolants rigides ou flexibles. (main-d'œuvre) | 0.872 | 1526.36 | 1330.986 |
| mo053 | h | Compagnon professionnel III/CP2 plaquiste. (main-d'œuvre) | 1.79 | 2446.3 | 4378.877 |
| mo100 | h | Ouvrier professionnel II/OP plaquiste. (main-d'œuvre) | 1.926 | 1526.36 | 2939.769 |
| mo052 | h | Compagnon professionnel III/CP2 poseur de systèmes de façades préfabriqués. (main-d'œuvre) | 0.745 | 2446.3 | 1822.494 |
| mo099 | h | Ouvrier professionnel II/OP poseur de systèmes de façades préfabriqués. (main-d'œuvre) | 0.745 | 1526.36 | 1137.138 |
| % | % | Frais de chantier des unités d'ouvrage | 2 % | 150028.363 | 3000.567 |
|  |  | Coûts directs |  |  | 153028.930 |

Déchets:
- pose: mt15kbv050d; facteur de déchet 0.0587778
- pose: mt16lki050a; facteur de déchet 0.024
- pose: mt12pak060g Mortier de joints Aquapanel Outdoor "KNAUF", couleur grise; facteur de déchet 0.07
- pose: mt12pak050d Bande de joints Aquapanel "KNAUF"; facteur de déchet 0.055
- pose: mt12pak040v Vis autoforeuse Aquapanel Maxi TB "KNAUF" 4,2x25; facteur de déchet 0.00533333
- pose: mt12pak010n; facteur de déchet 0.0248
- pose: mt12pck020d; facteur de déchet 0.06
- pose: mt12pak020c; facteur de déchet 0.00859524
- pose: mt12pak030ib; facteur de déchet 0.0053
- pose: mt16lki020bea; facteur de déchet 0.048
- pose: mt12ppk010aa; facteur de déchet 0.018
- pose: mt15kbv055a; facteur de déchet 0.035
- pose: mt15kbv060h; facteur de déchet 0.07
- pose: mt15kbv065a; facteur de déchet 0.07
- pose: mt15kbv065b; facteur de déchet 0.07
- pose: mt12pck020b; facteur de déchet 0.06
- pose: mt12pfk020b Rail 48/30 "KNAUF" en acier galvanisé, selon NF DTU 25.41 P1-2 et NF EN 14195; facteur de déchet 0.0186017
- pose: mt12pfk010b Montant 48/35 "KNAUF" en acier galvanisé, selon NF DTU 25.41 P1-2 et NF EN 14195; facteur de déchet 0.0174897
- pose: mt16lki020baa; facteur de déchet 0.048
- pose: mt12ptk010cc Vis autoforeuse TN "KNAUF" 3,5x25; facteur de déchet 0.00533333
- pose: mt12ptk010cf Vis autoforeuse TN "KNAUF" 3,5x45; facteur de déchet 0.00521739
- pose: mt12pck010a Bande microperforée en papier "KNAUF" de 50 mm de largeur, selon NF EN 13963; facteur de déchet 0.0440299
- pose: mt12pik010e; facteur de déchet 0.03
- pose: mt12pik015d; facteur de déchet 0.03
- pose: mt12pak150x Équerre de fixation "KNAUF", en acier galvanisé, de 107x65x80x2 mm; facteur de déchet 0.0188
- pose: mt12pak150E Équerre réglable "KNAUF", en acier galvanisé, de 57x65x80x2 mm; facteur de déchet 0.0188
- pose: mt12pak020a; facteur de déchet 0.0128836
- pose: mt12pak030ga; facteur de déchet 0.0107787
- pose: mt15mkv010; facteur de déchet 0.06
- pose: mt12pak041d; facteur de déchet 0.00357143
- pose: mt12pak041a; facteur de déchet 0.00384615
- pose: mt12pak100g Maille en fibre de verre Aquapanel Outdoor "KNAUF", couleur blanche; facteur de déchet 0.055
- pose: mt12pak090g Mortier Aquapanel Outdoor "KNAUF", couleur blanche; facteur de déchet 0.067314
- pose: mt12pak085d Impression incolore au siloxane GRC "KNAUF"; facteur de déchet 0.06
- pose: mt12pak120; facteur de déchet 0.047049
- pose: mt12pak130 Mortier GRC "KNAUF", à base de copolymères acryliques modifiés avec du siloxane, finition en pierre, couleur à choisir; facteur de déchet 0.052542
- pose: mt28fvk030; facteur de déchet 0.048

## Ressources

**mt15kbv050d** m² Écran hautement perméable à la vapeur d'eau
Données techniques: Coût énergétique 13.783 MJ; Émission de CO2 0.609 kg; Code CED 17 06 04; Masse de l'élément 0.27 kg; Volume 0.00045 m3
Déchets:
- emballage: re170203 Plastique. (composant de déchet); quantité 0.024 kg; Code CED 17 02 03; Masse de l'élément 1 kg; Volume 0.001667 m3

**mt16lki050a** m² Panneau en laine de verre
Données techniques: Coût énergétique 237.790 MJ; Émission de CO2 12.004 kg; Code CED 17 06 04; Masse de l'élément 6.4 kg; Volume 0.010667 m3
Déchets:
- emballage: re170203 Plastique; quantité 0.034 kg

**mt16aaa020ab** U Fixation mécanique pour panneaux isolants de laine minérale, placés directement sur la surface support
Données techniques: Coût énergétique 0.233 MJ; Émission de CO2 0.071 kg
Déchets:
- emballage: re150101 Emballages en papier et en carton. (composant de déchet); quantité 0.072 kg; Code CED 15 01 01; Masse de l'élément 1 kg; Volume 0.001333 m3

**mt12pak060g** kg Mortier de joints Aquapanel Outdoor "KNAUF", couleur grise
Données techniques: Coût énergétique 7.725 MJ; Émission de CO2 0.576 kg; Code CED 17 09 04; Masse de l'élément 1 kg; Volume 0.000667 m3
Déchets:
- emballage: re150101 Emballages en papier et en carton; quantité 0.02 kg
- emballage: re170201 Bois. (composant de déchet); quantité 0.005 kg; Code CED 17 02 01; Masse de l'élément 1 kg; Volume 0.000909 m3
- emballage: re170203 Plastique; quantité 0.008 kg

**mt12pak050d** m Bande de joints Aquapanel "KNAUF"
Données techniques: Coût énergétique 1.215 MJ; Émission de CO2 0.060 kg; Code CED 17 02 03; Masse de l'élément 0.016 kg; Volume 0.000027 m3
Déchets:
- emballage: re170203 Plastique; quantité 0.001 kg

**mt12pak040v** U Vis autoforeuse Aquapanel Maxi TB "KNAUF" 4,2x25
Données techniques: Coût énergétique 0.015 MJ; Émission de CO2 0.002 kg; Code CED 17 04 05; Masse de l'élément 0.0015 kg
Déchets:
- emballage: re150101 Emballages en papier et en carton; quantité 0.001 kg

**mt12pak010n** m² Plaque en ciment Portland Aquapanel Outdoor "KNAUF" de 12,5x1200x2400 mm
Données techniques: Coût énergétique 0.875 MJ; Émission de CO2 2.457 kg; Code CED 17 01 01; Masse de l'élément 16.25 kg; Volume 0.010833 m3
Déchets:
- emballage: re170203 Plastique; quantité 0.004 kg

**mt12pck020d** m Bande acoustique de dilatation
Données techniques: Coût énergétique 3.168 MJ; Émission de CO2 0.154 kg; Code CED 17 06 04; Masse de l'élément 0.0213 kg; Volume 0.000036 m3
Déchets:
- emballage: re170203 Plastique; quantité 0.001 kg

**mt12pak020c** m Rail 100/40/0,7 mm GRC 0,7 "KNAUF" en acier Z4 (Z450) galvanisé spécial
Données techniques: Coût énergétique 112.071 MJ; Émission de CO2 3.437 kg; Code CED 17 04 05; Masse de l'élément 0.84 kg; Volume 0.0004 m3
Déchets:
- emballage: re170203 Plastique; quantité 0.007 kg

**mt12pak030ib** m Montant 100/50/1 mm GRC 1 "KNAUF" en acier Z4 (Z450) galvanisé spécial
Données techniques: Coût énergétique 232.790 MJ; Émission de CO2 7.126 kg; Code CED 17 04 05; Masse de l'élément 1.75 kg; Volume 0.000833 m3
Déchets:
- emballage: re170203 Plastique; quantité 0.008 kg

**mt16lki020bea** m² Panneau en laine de verre
Données techniques: Coût énergétique 148.885 MJ; Émission de CO2 7.515 kg; Code CED 17 06 04; Masse de l'élément 4 kg; Volume 0.006667 m3
Déchets:
- emballage: re170203 Plastique; quantité 0.024 kg

**mt12ppk010aa** m² Plaque de plâtre A / NF EN 520 - 1200 / longueur / 12,5 / à bords longitudinaux amincis
Données techniques: Coût énergétique 27.495 MJ; Émission de CO2 1.302 kg; Code CED 17 08 02; Masse de l'élément 8.02 kg; Volume 0.00802 m3
Déchets:
- emballage: re170203 Plastique; quantité 0.004 kg

**mt15kbv055a** m² Frein-vapeur hygrovariable
Données techniques: Coût énergétique 17.826 MJ; Émission de CO2 0.885 kg; Code CED 17 06 04; Masse de l'élément 0.15 kg; Volume 0.00025 m3
Déchets:
- emballage: re170203 Plastique; quantité 0.034 kg

**mt15kbv060h** m Ruban autoadhésif
Données techniques: Coût énergétique 0.339 MJ; Émission de CO2 0.017 kg; Code CED 17 06 04; Masse de l'élément 0.0025 kg; Volume 0.000004 m3
Déchets:
- emballage: re170203 Plastique; quantité 0.001 kg

**mt15kbv065a** m Ruban autoadhésif
Données techniques: Coût énergétique 0.339 MJ; Émission de CO2 0.017 kg; Code CED 17 06 04; Masse de l'élément 0.0025 kg; Volume 0.000004 m3
Déchets:
- emballage: re170203 Plastique; quantité 0.001 kg

**mt15kbv065b** m Ruban autoadhésif
Données techniques: Coût énergétique 0.339 MJ; Émission de CO2 0.017 kg; Code CED 17 06 04; Masse de l'élément 0.0025 kg; Volume 0.000004 m3
Déchets:
- emballage: re170203 Plastique; quantité 0.001 kg

**mt12pck020b** m Bande acoustique de dilatation
Données techniques: Coût énergétique 1.712 MJ; Émission de CO2 0.083 kg; Code CED 17 06 04; Masse de l'élément 0.0112 kg; Volume 0.000019 m3
Déchets:
- emballage: re170203 Plastique; quantité 0.001 kg

**mt12pfk020b** m Rail 48/30 "KNAUF" en acier galvanisé, selon NF DTU 25.41 P1-2 et NF EN 14195
Données techniques: Coût énergétique 77.385 MJ; Émission de CO2 2.373 kg; Code CED 17 04 05; Masse de l'élément 0.58 kg; Volume 0.000276 m3
Déchets:
- emballage: re170203 Plastique; quantité 0.005 kg

**mt12pfk010b** m Montant 48/35 "KNAUF" en acier galvanisé, selon NF DTU 25.41 P1-2 et NF EN 14195
Données techniques: Coût énergétique 77.409 MJ; Émission de CO2 2.374 kg; Code CED 17 04 05; Masse de l'élément 0.58 kg; Volume 0.000276 m3
Déchets:
- emballage: re170203 Plastique; quantité 0.005 kg

**mt16lki020baa** m² Panneau en laine de verre
Données techniques: Coût énergétique 75.605 MJ; Émission de CO2 3.815 kg; Code CED 17 06 04; Masse de l'élément 2 kg; Volume 0.003333 m3
Déchets:
- emballage: re170203 Plastique; quantité 0.024 kg

**mt12ptk010cc** U Vis autoforeuse TN "KNAUF" 3,5x25
Données techniques: Coût énergétique 0.015 MJ; Émission de CO2 0.002 kg; Code CED 17 04 05; Masse de l'élément 0.0015 kg
Déchets:
- emballage: re150101 Emballages en papier et en carton; quantité 0.001 kg

**mt12ptk010cf** U Vis autoforeuse TN "KNAUF" 3,5x45
Données techniques: Coût énergétique 0.023 MJ; Émission de CO2 0.002 kg; Code CED 17 04 05; Masse de l'élément 0.0023 kg; Volume 0.000001 m3
Déchets:
- emballage: re150101 Emballages en papier et en carton; quantité 0.001 kg

**mt12pck010a** m Bande microperforée en papier "KNAUF" de 50 mm de largeur, selon NF EN 13963
Données techniques: Coût énergétique 0.004 MJ; Émission de CO2 0.006 kg; Code CED 20 01 01; Masse de l'élément 0.0067 kg; Volume 0.000009 m3

**mt12pik010e** kg Pâte à joints Jointfiller 24H "KNAUF"
Données techniques: Coût énergétique 12.798 MJ; Émission de CO2 0.436 kg; Code CED 17 08 02; Masse de l'élément 1 kg; Volume 0.001 m3
Déchets:
- emballage: re170203 Plastique; quantité 0.02 kg

**mt12pik015d** kg Mortier adhésif Perlfix "KNAUF"
Données techniques: Coût énergétique 5.138 MJ; Émission de CO2 0.246 kg; Code CED 17 08 02; Masse de l'élément 1 kg; Volume 0.001 m3
Déchets:
- emballage: re170203 Plastique; quantité 0.02 kg

**mt12pak150x** U Équerre de fixation "KNAUF", en acier galvanisé, de 107x65x80x2 mm
Données techniques: Coût énergétique 7.191 MJ; Émission de CO2 0.607 kg; Code CED 17 04 05; Masse de l'élément 0.19 kg; Volume 0.00009 m3
Déchets:
- emballage: re170203 Plastique; quantité 0.025 kg

**mt12pak150E** U Équerre réglable "KNAUF", en acier galvanisé, de 57x65x80x2 mm
Données techniques: Coût énergétique 5.183 MJ; Émission de CO2 0.402 kg; Code CED 17 04 05; Masse de l'élément 0.11 kg; Volume 0.000052 m3
Déchets:
- emballage: re170203 Plastique; quantité 0.025 kg

**mt12pak020a** m Rail 50/40/0,7 mm GRC 0,7 "KNAUF" en acier Z4 (Z450) galvanisé spécial
Données techniques: Coût énergétique 81.486 MJ; Émission de CO2 2.501 kg; Code CED 17 04 05; Masse de l'élément 0.61 kg; Volume 0.00029 m3
Déchets:
- emballage: re170203 Plastique; quantité 0.006 kg

**mt12pak030ga** m Montant 50/50/0,7 mm GRC 0,7 "KNAUF" en acier Z4 (Z450) galvanisé spécial
Données techniques: Coût énergétique 81.531 MJ; Émission de CO2 2.503 kg; Code CED 17 04 05; Masse de l'élément 0.61 kg; Volume 0.00029 m3
Déchets:
- emballage: re170203 Plastique; quantité 0.007 kg

**mt15mkv010** m² Écran hautement perméable à la vapeur d'eau imperméable à l'eau de pluie
Données techniques: Coût énergétique 13.562 MJ; Émission de CO2 0.514 kg; Code CED 17 06 04; Masse de l'élément 0.082 kg; Volume 0.000137 m3
Déchets:
- emballage: re170203 Plastique; quantité 0.024 kg

**mt12pak041d** U Vis autoforeuse en acier inoxydable AISI 304
Données techniques: Coût énergétique 0.097 MJ; Émission de CO2 0.012 kg; Code CED 17 04 05; Masse de l'élément 0.0014 kg
Déchets:
- emballage: re150101 Emballages en papier et en carton; quantité 0.001 kg

**mt12pak041a** U Vis autoforeuse en acier inoxydable AISI 304
Données techniques: Coût énergétique 0.082 MJ; Émission de CO2 0.011 kg; Code CED 17 04 05; Masse de l'élément 0.0013 kg
Déchets:
- emballage: re150101 Emballages en papier et en carton; quantité 0.001 kg

**mt12pak100g** m² Maille en fibre de verre Aquapanel Outdoor "KNAUF", couleur blanche
Données techniques: Coût énergétique 18.046 MJ; Émission de CO2 0.887 kg; Code CED 17 02 03; Masse de l'élément 0.225 kg; Volume 0.000375 m3
Déchets:
- emballage: re170203 Plastique; quantité 0.024 kg

**mt12pak090g** kg Mortier Aquapanel Outdoor "KNAUF", couleur blanche
Données techniques: Coût énergétique 2.251 MJ; Émission de CO2 0.184 kg; Code CED 17 09 04; Masse de l'élément 1 kg; Volume 0.000667 m3
Déchets:
- emballage: re170203 Plastique; quantité 0.003 kg

**mt12pak085d** l Impression incolore au siloxane GRC "KNAUF"
Données techniques: Coût énergétique 157.543 MJ; Émission de CO2 6.493 kg; Code CED 17 09 04; Masse de l'élément 1.05 kg; Volume 0.0007 m3
Déchets:
- emballage: re150104 Emballages métalliques. (composant de déchet); quantité 0.042 kg; Code CED 15 01 04; Masse de l'élément 1 kg; Volume 0.001667 m3

**mt12pak120** kg Impression à base de copolymères acryliques modifiés Fondo Pétreo GRC "KNAUF"
Données techniques: Coût énergétique 75.527 MJ; Émission de CO2 2.872 kg; Code CED 17 09 04; Masse de l'élément 1 kg; Volume 0.000667 m3
Déchets:
- emballage: re170203 Plastique; quantité 0.003 kg

**mt12pak130** kg Mortier GRC "KNAUF", à base de copolymères acryliques modifiés avec du siloxane, finition en pierre, couleur à choisir
Données techniques: Coût énergétique 2.251 MJ; Émission de CO2 0.184 kg; Code CED 17 09 04; Masse de l'élément 1 kg; Volume 0.000667 m3
Déchets:
- emballage: re170203 Plastique; quantité 0.003 kg

**mt28fvk030** m Profilé en PVC avec maille en fibre de verre anti-alcalin
Données techniques: Coût énergétique 11.900 MJ; Émission de CO2 0.855 kg; Code CED 17 02 03; Masse de l'élément 0.2 kg; Volume 0.000333 m3
Déchets:
- emballage: re170203 Plastique; quantité 0.005 kg
