# Revêtement avec planche contreplaquée phénolique de 10 mm d'épaisseur, avec la face visible revêtue d'une feuille en bois de sapelli, adhéré au parement vertical à l'aide d'un adhésif en caoutchouc

- Propriété du fichier: CYPE INGENIEROS, S.A.
- Format: FIEBDC-3/2002
- Zone géographique: République du Congo
- Coûts indirects: 3.00 %
- Frais généraux: 13.00 %
- Bénéfice: 6.00 %
- TVA: 18.00 %

**FMB010** m² Revêtement avec planche contreplaquée phénolique de 10 mm d'épaisseur, avec la face visible revêtue d'une feuille en bois de sapelli, adhéré au parement vertical à l'aide d'un adhésif en caoutchouc.
Fourniture et mise en place du revêtement décoratif des parements intérieurs via planche contreplaquée phénolique de 10 mm d'épaisseur, avec la face intérieure de conifère et la face visible revêtue d'une feuille en bois de sapelli, vernie en usine, avec jonction par emboîtement, fixé avec un adhésif en caoutchouc sur la surface régularisée des parements verticaux intérieurs. Comprend la préparation et le nettoyage de la surface, la réalisation des rencontres, les découpes du matériau et les arrêts périmétriques.
Inclut: Préparation et nettoyage de la surface à revêtir. Implantation des joints, des vides et des rencontres. Implantation des planches sur le parement. Découpe et présentation des panneaux. Application de l'adhésif. Mise en place et fixation sur le parement. Résolution du périmètre du revêtement. Nettoyage de la surface.
Critère de métré de projet: Surface mesurée selon documentation graphique du Projet, en déduisant les ouvertures de surface supérieure à 2 m².
Critère de mesure de l'ouvrage: On mesurera la surface réellement exécutée selon les spécifications du Projet, en déduisant les ouvertures de surface supérieure à 2 m².

| Code | U | Désignation | Quantité | Prix | Montant |
|---|---|---|---|---|---|
| mt29tma140 | kg | Adhésif en caoutchouc synthétique, d'application à deux faces, pour revêtements décoratifs en bois. (matériau) | 0.100 | 5.29 | 0.53 |
| mt29tma020a | m² | Planche contreplaquée phénolique de 10 mm d'épaisseur, avec la face intérieure de conifère et la face visible revêtue d'une feuille en bois de sapelli, vernie en usine, avec jonction par emboîtement, pour revêtement des parements verticaux intérieurs. (matériau) | 1.050 | 31.17 | 32.73 |
| mo017 | h | Compagnon professionnel III/CP2 menuisier bois. (main-d'œuvre) | 0.431 | 1.69 | 0.73 |
| mo058 | h | Ouvrier professionnel II/OP menuisier bois. (main-d'œuvre) | 0.431 | 1.05 | 0.45 |
| % | % | Coûts directs complémentaires | 2 % | 34.44 | 0.69 |
|  |  | Coûts directs |  |  | 35.13 |
