# Chapeau de conduit de ventilation pour réservoir de combustible liquide

- Propriété du fichier: CYPE Ingenieros S.A.
- Format: FIEBDC-3/2016
- Logiciel: Générateur de prix de la construction. CYPE Ingenieros, S.A.
- Date: 23/09/2024
- Zone géographique: République du Congo
- Devise: XAF
- Coûts indirects: 3 %
- Frais généraux: 13 %
- Bénéfice: 6 %
- TVA: 18 %

## T Équipements techniques

### TC ECS et chauffage

#### TCQ Combustibles liquides

**TCQ190** U Chapeau de conduit de ventilation pour réservoir de combustible liquide.
Casquette de conduit de ventilation pour réservoir de combustible liquide, type champignon, de 1 1/2", placé par assemblage vissée. Totalement monté, connecté et testé.
Inclut: Implantation. Connexion du chapeau au conduit de ventilation.
Critère pour le métré: Nombre d'unités prévues, selon documentation graphique du Projet.
Critère pour le mémoire: On mesurera le nombre d'unités réellement exécutées selon les spécifications du Projet.

| Code | U | Désignation | Quantité | Prix | Montant |
|---|---|---|---|---|---|
| mt38dep030c | U | Chapeau type champignon, en laiton, avec grille coupe-feu, à visser, de 1 1/2". (matériau) | 1 | 4560.81 | 4560.810 |
| mo004 | h | Compagnon professionnel III/CP2 chauffagiste. (main-d'œuvre) | 0.127 | 2446.3 | 310.680 |
| mo103 | h | Ouvrier professionnel II/OP chauffagiste. (main-d'œuvre) | 0.127 | 1523.45 | 193.478 |
| % | % | Frais de chantier des unités d'ouvrage | 2 % | 5064.968 | 101.299 |
|  |  | Coûts directs |  |  | 5166.267 |
