# Luminaire rond type Downlight, avec lampe LED. Installation en surface

- Propriété du fichier: CYPE Ingenieros S.A.
- Format: FIEBDC-3/2016
- Logiciel: Générateur de prix de la construction. CYPE Ingenieros, S.A.
- Date: 23/09/2024
- Zone géographique: République du Congo
- Devise: XAF
- Coûts indirects: 3 %
- Frais généraux: 13 %
- Bénéfice: 6 %
- TVA: 18 %

## T Équipements techniques

### TE Éclairage

#### TEI Équipements intérieurs

**TEI140** U Luminaire rond type Downlight, avec lampe LED. Installation en surface.
Luminaire rond type Downlight, non réglable, de 120 mm de diamètre et 41 mm de hauteur, de 8 W, alimentation à 220/240 V et 50-60 Hz, avec lampe LED non remplaçable, température de couleur 3000 K, optique constitué de réflecteur recouvert avec aluminium vaporisé, finition très brillante, à rendement élevé, faisceau de lumière extensif 120°, diffuseur en polyméthylméthacrylate (PMMA), arc enjoliveur d'aluminium injecté, finition thermo-émaillée, de couleur blanche, taux d'éblouissement unifié inférieur à 19, indice de reproduction chromatique supérieure à 80, flux lumineux 561 lumens, degré de protection IP43. Installation en surface.
Inclut: Implantation. Montage, connexion et contrôle de son bon fonctionnement.
Critère pour le métré: Nombre d'unités prévues, selon documentation graphique du Projet.
Critère pour le mémoire: On mesurera le nombre d'unités réellement exécutées selon les spécifications du Projet.

| Code | U | Désignation | Quantité | Prix | Montant |
|---|---|---|---|---|---|
| mt34ldg010a | U | Luminaire rond type Downlight, non réglable, de 120 mm de diamètre et 41 mm de hauteur, de 8 W, alimentation à 220/240 V et 50-60 Hz, avec lampe LED non remplaçable, température de couleur 3000 K, optique constitué de réflecteur recouvert avec aluminium vaporisé, finition très brillante, à rendement élevé, faisceau de lumière extensif 120°, diffuseur en polyméthylméthacrylate (PMMA), arc enjoliveur d'aluminium injecté, finition thermo-émaillée, de couleur blanche, taux d'éblouissement unifié inférieur à 19, indice de reproduction chromatique supérieure à 80, flux lumineux 561 lumens, degré de protection IP43. (matériau) | 1 | 19058.18 | 19058.180 |
| mo003 | h | Compagnon professionnel III/CP2 électricien. (main-d'œuvre) | 0.187 | 2446.3 | 457.458 |
| mo102 | h | Ouvrier professionnel II/OP électricien. (main-d'œuvre) | 0.187 | 1523.45 | 284.885 |
| % | % | Frais de chantier des unités d'ouvrage | 2 % | 19800.523 | 396.010 |
|  |  | Coûts directs |  |  | 20196.533 |

## Ressources

**mt34ldg010a** U Luminaire rond type Downlight
Données techniques: Coût énergétique 145.777 MJ; Émission de CO2 9.684 kg
Déchets:
- emballage: re150101 Emballages en papier et en carton. (composant de déchet); quantité 0.047 kg; Code CED 15 01 01; Masse de l'élément 1 kg; Volume 0.001333 m3
- emballage: re170203 Plastique. (composant de déchet); quantité 0.013 kg; Code CED 17 02 03; Masse de l'élément 1 kg; Volume 0.001667 m3
