# Luminaire circulaire type Downlight, avec lampe LED. Installation suspendue

- Propriété du fichier: CYPE Ingenieros S.A.
- Format: FIEBDC-3/2016
- Logiciel: Générateur de prix de la construction. CYPE Ingenieros, S.A.
- Date: 10/04/2024
- Zone géographique: République du Congo
- Devise: XAF
- Coûts indirects: 3 %
- Frais généraux: 13 %
- Bénéfice: 6 %
- TVA: 18 %

## T Équipements techniques

### TE Éclairage

#### TEI Équipements intérieurs

**TEI170** U Luminaire circulaire type Downlight, avec lampe LED. Installation suspendue.
Luminaire circulaire type Downlight, non réglable, de 130 mm de diamètre et 150 mm de hauteur, de 7,1 W, alimentation à 220/240 V et 50-60 Hz, avec lampe LED non remplaçable, température de couleur 3000 K, corps en aluminium extrudé de couleur blanche avec équipement d'allumage électronique incorporé dans le cache-piton, optique constitué de réflecteurs avec des LED non rasantes pour un confort visuel élevé, faisceau de lumière intensif 14°, système de suspension par câble en acier de 1 m de longueur maximum, taux d'éblouissement unifié inférieur à 19, indice de reproduction chromatique supérieure à 80, flux lumineux 561 lumens, degré de protection IP20. Installation suspendue.
Inclut: Implantation. Montage, connexion et contrôle de son bon fonctionnement.
Critère pour le métré: Nombre d'unités prévues, selon documentation graphique du Projet.
Critère pour le mémoire: On mesurera le nombre d'unités réellement exécutées selon les spécifications du Projet.

| Code | U | Désignation | Quantité | Prix | Montant |
|---|---|---|---|---|---|
| mt34ldg110aa | U | Luminaire circulaire type Downlight, non réglable, de 130 mm de diamètre et 150 mm de hauteur, de 7,1 W, alimentation à 220/240 V et 50-60 Hz, avec lampe LED non remplaçable, température de couleur 3000 K, corps en aluminium extrudé de couleur blanche avec équipement d'allumage électronique incorporé dans le cache-piton, optique constitué de réflecteurs avec des LED non rasantes pour un confort visuel élevé, faisceau de lumière intensif 14°, système de suspension par câble en acier de 1 m de longueur maximum, taux d'éblouissement unifié inférieur à 19, indice de reproduction chromatique supérieure à 80, flux lumineux 561 lumens, degré de protection IP20. (matériau) | 1 | 157581.75 | 157581.750 |
| mo003 | h | Compagnon professionnel III/CP2 électricien. (main-d'œuvre) | 0.249 | 2446.3 | 609.129 |
| mo102 | h | Ouvrier professionnel II/OP électricien. (main-d'œuvre) | 0.249 | 1523.45 | 379.339 |
| % | % | Frais de chantier des unités d'ouvrage | 2 % | 158570.218 | 3171.404 |
|  |  | Coûts directs |  |  | 161741.622 |
