# Récupérateur de chaleur, décentralisé

- Propriété du fichier: CYPE Ingenieros S.A.
- Format: FIEBDC-3/2016
- Logiciel: Générateur de prix de la construction. CYPE Ingenieros, S.A.
- Date: 23/09/2024
- Zone géographique: République du Congo
- Devise: XAF
- Coûts indirects: 3 %
- Frais généraux: 13 %
- Bénéfice: 6 %
- TVA: 18 %

## T Équipements techniques

### TV Climatisation et ventilation

#### TVM Ventilation mécanique pour logements

**TVM130** U Récupérateur de chaleur, décentralisé.
Récupérateur de chaleur, décentralisé, pour des murs entre 500 et 600 mm d'épaisseur, classe d'efficacité énergétique A, débit d'air maximum 70 m³/h, efficacité de récupération calorifique 87%, de 260 mm de diamètre, poids 13,5 kg, échangeur à plaques de flux croisé, ventilateurs centrifuges avec moteur de type EC basse consommation, filtre d'air ISO 60% (G4), bypass avec servomoteur pour changement automatique, en fonction de la température intérieure et de la température extérieure, du mode d'opération de récupération en free-cooling et diffuseur de couleur blanche RAL 9010; installation encastrée dans le mur. Comprend les éléments de fixation.
Inclut: Implantation. Mise en place et fixation du récupérateur de chaleur. Contrôle de son bon fonctionnement.
Critère pour le métré: Nombre d'unités prévues, selon documentation graphique du Projet.
Critère pour le mémoire: On mesurera le nombre d'unités réellement exécutées selon les spécifications du Projet.

| Code | U | Désignation | Quantité | Prix | Montant |
|---|---|---|---|---|---|
| mt42wol095b | U | Récupérateur de chaleur, décentralisé, pour des murs entre 500 et 600 mm d'épaisseur, classe d'efficacité énergétique A, débit d'air maximum 70 m³/h, efficacité de récupération calorifique 87%, de 260 mm de diamètre, poids 13,5 kg, échangeur à plaques de flux croisé, ventilateurs centrifuges avec moteur de type EC basse consommation, filtre d'air ISO 60% (G4), bypass avec servomoteur pour changement automatique, en fonction de la température intérieure et de la température extérieure, du mode d'opération de récupération en free-cooling et diffuseur de couleur blanche RAL 9010. (matériau) | 1 | 1522096.47 | 1522096.470 |
| mo011 | h | Compagnon professionnel III/CP2 monteur. (main-d'œuvre) | 0.627 | 2446.3 | 1533.830 |
| mo080 | h | Ouvrier professionnel II/OP monteur. (main-d'œuvre) | 0.627 | 1526.36 | 957.028 |
| % | % | Frais de chantier des unités d'ouvrage | 2 % | 1524587.328 | 30491.747 |
|  |  | Coûts directs |  |  | 1555079.075 |
